# Clapet de non retour

- Propriété du fichier: CYPE INGENIEROS, S.A.
- Format: FIEBDC-3/2002
- Zone géographique: Madagascar
- Devise: MGA
- Coûts indirects: 3.00 %
- Frais généraux: 13.00 %
- Bénéfice: 6.00 %
- TVA: 20.00 %

## T Équipements techniques

### TC ECS et chauffage

#### TCQ Combustibles liquides

**TCQ230** U Clapet de non retour.
Clapet de non retour en laiton à visser de 3/8". Totalement montée, connectée et testée.
Inclut: Implantation. Connexion du clapet de non retour.
Critère pour le métré: Nombre d'unités prévues, selon documentation graphique du Projet.
Critère pour le mémoire: On mesurera le nombre d'unités réellement exécutées selon les spécifications du Projet.

| Code | U | Désignation | Quantité | Prix | Montant |
|---|---|---|---|---|---|
| mt38dep800a | U | Clapet de non retour en laiton à visser de 3/8". (matériau) | 1.000 | 66347.20 | 66347.20 |
| mo004 | h | Compagnon professionnel III/CP2 chauffagiste. (main-d'œuvre) | 0.135 | 7220.62 | 974.78 |
| mo103 | h | Ouvrier professionnel II/OP chauffagiste. (main-d'œuvre) | 0.135 | 5242.18 | 707.69 |
| % | % | Frais de chantier des unités d'ouvrage | 2 % | 68029.67 | 1360.59 |
|  |  | Coûts directs |  |  | 69390.26 |
