# Réducteur de pression pour gazole

- Propriété du fichier: CYPE INGENIEROS, S.A.
- Format: FIEBDC-3/2002
- Zone géographique: Madagascar
- Devise: MGA
- Coûts indirects: 3.00 %
- Frais généraux: 13.00 %
- Bénéfice: 6.00 %
- TVA: 20.00 %

## T Équipements techniques

### TC ECS et chauffage

#### TCQ Combustibles liquides

**TCQ280** U Réducteur de pression pour gazole.
Réduction de pression, de 20 l/h de débit nominal, de 0,2 à 10 bar de pression d'entrée et 0,1 bar de pression de sortie et de 1/4" de diamètre de filet. Totalement monté, connecté et testé.
Inclut: Implantation. Connexion du réducteur.
Critère pour le métré: Nombre d'unités prévues, selon documentation graphique du Projet.
Critère pour le mémoire: On mesurera le nombre d'unités réellement exécutées selon les spécifications du Projet.

| Code | U | Désignation | Quantité | Prix | Montant |
|---|---|---|---|---|---|
| mt38dep950a | U | Réduction de pression, de 20 l/h de débit nominal, de 0,2 à 10 bar de pression d'entrée et 0,1 bar de pression de sortie et de 1/4" de diamètre de filet. (matériau) | 1.000 | 116960.40 | 116960.40 |
| mo004 | h | Compagnon professionnel III/CP2 chauffagiste. (main-d'œuvre) | 0.202 | 7220.62 | 1458.57 |
| mo103 | h | Ouvrier professionnel II/OP chauffagiste. (main-d'œuvre) | 0.202 | 5242.18 | 1058.92 |
| % | % | Frais de chantier des unités d'ouvrage | 2 % | 119477.89 | 2389.56 |
|  |  | Coûts directs |  |  | 121867.45 |
