# Capteur solaire thermique pour installation collective, sur toiture terrasse

- Propriété du fichier: CYPE INGENIEROS, S.A.
- Format: FIEBDC-3/2002
- Zone géographique: Madagascar
- Devise: MGA
- Coûts indirects: 3.00 %
- Frais généraux: 13.00 %
- Bénéfice: 6.00 %
- TVA: 20.00 %

## T Équipements techniques

### TC ECS et chauffage

#### TCS Capteurs solaires

**TCS050** U Capteur solaire thermique pour installation collective, sur toiture terrasse.
Capteur solaire thermique constitué d'une batterie de 2 modules, chacun d'entre eux étant composé d'un capteur solaire thermique plat, avec panneau de montage vertical de 1135x2115x112 mm, surface utile 2,1 m², rendement optique 0,75 et coefficient de pertes du premier ordre 3,993 W/m²K, selon NF EN 12975-2, composé de: panneau en verre trempé à faible contenu en fer (solaire granulé), de 3,2 mm d'épaisseur et transmittance élevée (92%), structure arrière en cadre de polyéthylène recyclable résistant aux intempéries (résine ABS), châssis de fibre de verre renforcée avec des polymères, absorbeur en cuivre avec revêtement sélectif en chrome noir à rendement élevé, grille de 8 tubes en cuivre soudés en oméga sans métal d'apport, isolation de laine minérale de 60 mm d'épaisseur et liaison par flexibles de raccordement avec colliers à verrouillage rapide, placés sur structure support pour toiture terrasse. Comprend les accessoires de montages et de fixation, l'ensemble des connexions hydrauliques entre capteurs solaires thermiques, liquide de remplissage pour capteur solaire thermique, la vanne de sécurité, le purgeur, les vannes d'isolement et autres accessoires. Totalement monté, connecté et testé.
Inclut: Implantation de l'ensemble. Mise en place de la structure support. Mise en place et fixation des panneaux sur la structure support. Connexion au réseau de conduction d'eau. Remplissage du circuit.
Critère pour le métré: Nombre d'unités prévues, selon documentation graphique du Projet.
Critère pour le mémoire: On mesurera le nombre d'unités réellement exécutées selon les spécifications du Projet.

| Code | U | Désignation | Quantité | Prix | Montant |
|---|---|---|---|---|---|
| mt38csg005a | U | Capteur solaire thermique plat, avec panneau de montage vertical de 1135x2115x112 mm, surface utile 2,1 m², rendement optique 0,75 et coefficient de pertes du premier ordre 3,993 W/m²K, selon NF EN 12975-2, composé de: panneau en verre trempé à faible contenu en fer (solaire granulé), de 3,2 mm d'épaisseur et transmittance élevée (92%), structure arrière en cadre de polyéthylène recyclable résistant aux intempéries (résine ABS), châssis de fibre de verre renforcée avec des polymères, absorbeur en cuivre avec revêtement sélectif en chrome noir à rendement élevé, grille de 8 tubes en cuivre soudés en oméga sans métal d'apport, isolation de laine minérale de 60 mm d'épaisseur et liaison par flexibles de raccordement avec colliers à verrouillage rapide. (matériau) | 2.000 | 2806303.60 | 5612607.20 |
| mt38csg006a | U | Structure support, pour toiture terrasse, pour capteur solaire thermique. (matériau) | 2.000 | 1686653.20 | 3373306.40 |
| mt38csg040 | U | Kit de connexions hydrauliques pour capteurs solaires thermiques, avec connexions isolées, couvercles, passe-câbles et raccords. (matériau) | 1.000 | 657938.20 | 657938.20 |
| mt38csg120 | U | Purgeur automatique, spécial pour applications d'énergie solaire thermique, équipé avec vanne à sphère et chambre d'accumulation de vapeur. (matériau) | 1.000 | 522144.80 | 522144.80 |
| mt38csg110 | U | Vanne de sécurité spécial pour applications d'énergie solaire thermique, pour une température maximale de 130°C. (matériau) | 1.000 | 278477.20 | 278477.20 |
| mt38csg100 | l | Solution eau-glycol pour remplissage de capteur solaire thermique, pour une température de travail comprise entre -28°C et +200°C. (matériau) | 2.300 | 28709.00 | 66030.70 |
| mt37sve010d | U | Vanne à sphère en laiton nickelé à visser de 1". (matériau) | 2.000 | 87233.00 | 174466.00 |
| mo009 | h | Compagnon professionnel III/CP2 installateur de capteurs solaires. (main-d'œuvre) | 6.653 | 7220.62 | 48038.78 |
| mo108 | h | Ouvrier professionnel II/OP installateur de capteurs solaires. (main-d'œuvre) | 6.653 | 5242.18 | 34876.22 |
| % | % | Frais de chantier des unités d'ouvrage | 2 % | 10767885.50 | 215357.71 |
|  |  | Coûts directs |  |  | 10983243.21 |
