# Déclencheur manuel, analogique

- Propriété du fichier: CYPE INGENIEROS, S.A.
- Format: FIEBDC-3/2002
- Zone géographique: Madagascar
- Devise: MGA
- Coûts indirects: 3.00 %
- Frais généraux: 13.00 %
- Bénéfice: 6.00 %
- TVA: 20.00 %

## T Équipements techniques

### TI Protections contre les incendies

#### TIA Détection et alarme

**TIA160** U Déclencheur manuel, analogique.
Déclencheur manuel analogique dirigeable de réarmement manuel avec isolant de court-circuit, en ABS couleur rouge, avec DEL d'activation et indicatrice d'alarme. Comprend les éléments de fixation.
Inclut: Implantation. Fixation au parement. Montage, connexion et contrôle de son bon fonctionnement.
Critère pour le métré: Nombre d'unités prévues, selon documentation graphique du Projet.
Critère pour le mémoire: On mesurera le nombre d'unités réellement exécutées selon les spécifications du Projet.

| Code | U | Désignation | Quantité | Prix | Montant |
|---|---|---|---|---|---|
| mt41pig560 | U | Déclencheur manuel analogique dirigeable de réarmement manuel avec isolant de court-circuit, en ABS couleur rouge, avec DEL d'activation et indicatrice d'alarme, selon NF EN 54-11. Comprend les éléments de fixation. (matériau) | 1.000 | 285439.20 | 285439.20 |
| mo006 | h | Compagnon professionnel III/CP2 installateur de réseaux et d'équipements de détection et de sécurité. (main-d'œuvre) | 0.661 | 7220.62 | 4772.83 |
| mo105 | h | Ouvrier professionnel II/OP installateur de réseaux et d'équipements de détection et de sécurité. (main-d'œuvre) | 0.661 | 5242.18 | 3465.08 |
| % | % | Frais de chantier des unités d'ouvrage | 2 % | 293677.11 | 5873.54 |
|  |  | Coûts directs |  |  | 299550.65 |
