# Vanne

- Propriété du fichier: CYPE INGENIEROS, S.A.
- Format: FIEBDC-3/2002
- Zone géographique: Madagascar
- Devise: MGA
- Coûts indirects: 3.00 %
- Frais généraux: 13.00 %
- Bénéfice: 6.00 %
- TVA: 20.00 %

## T Équipements techniques

### TI Protections contre les incendies

#### TIP Systèmes d'approvisionnement en eau

**TIP060** U Vanne.
Vanne à opercule à obturateur ascendant et fermeture élastique, assemblage avec brides, de 2" de diamètre, PN=16 bar, constituée de corps, disque en cale et volant de fonte ductile et obturateur d'acier inoxydable.
Inclut: Montage, connexion et contrôle de son bon fonctionnement.
Critère pour le métré: Nombre d'unités prévues, selon documentation graphique du Projet.
Critère pour le mémoire: On mesurera le nombre d'unités réellement exécutées selon les spécifications du Projet.

| Code | U | Désignation | Quantité | Prix | Montant |
|---|---|---|---|---|---|
| mt41svc008a | U | Vanne à opercule à obturateur ascendant et fermeture élastique, assemblage avec brides, de 2" de diamètre, PN=16 bar, constituée de corps, disque en cale et volant de fonte ductile et obturateur d'acier inoxydable. (matériau) | 1.000 | 1399556.80 | 1399556.80 |
| mo008 | h | Compagnon professionnel III/CP2 plombier. (main-d'œuvre) | 0.266 | 7220.62 | 1920.68 |
| mo107 | h | Ouvrier professionnel II/OP plombier. (main-d'œuvre) | 0.266 | 5242.18 | 1394.42 |
| % | % | Frais de chantier des unités d'ouvrage | 2 % | 1402871.90 | 28057.44 |
|  |  | Coûts directs |  |  | 1430929.34 |
