# Régulateur électronique de tension, en saillie, étanche

- Propriété du fichier: CYPE INGENIEROS, S.A.
- Format: FIEBDC-3/2002
- Zone géographique: Madagascar
- Devise: MGA
- Coûts indirects: 3.00 %
- Frais généraux: 13.00 %
- Bénéfice: 6.00 %
- TVA: 20.00 %

## T Équipements techniques

### TL Installations électriques

#### TLL Appareillage

**TLL270** U Régulateur électronique de tension, en saillie, étanche.
Régulateur électronique de tension, étanche, avec commande rotative, avec degré de protection IP44, monobloc, en matériau thermoplastique couleur grise. Installation en saillie.
Inclut: Montage, connexion et contrôle de son bon fonctionnement.
Critère pour le métré: Nombre d'unités prévues, selon documentation graphique du Projet.
Critère pour le mémoire: On mesurera le nombre d'unités réellement exécutées selon les spécifications du Projet.

| Code | U | Désignation | Quantité | Prix | Montant |
|---|---|---|---|---|---|
| mt33gir365a | U | Régulateur électronique de tension, étanche, avec commande rotative, avec degré de protection IP44, monobloc, en matériau thermoplastique couleur grise, tension d'alimentation 230 V, pour lampes à incandescence ou halogènes, de 40 à 400 W de puissance totale installée. (matériau) | 1.000 | 524136.40 | 524136.40 |
| mo003 | h | Compagnon professionnel III/CP2 électricien. (main-d'œuvre) | 0.198 | 7220.62 | 1429.68 |
| % | % | Frais de chantier des unités d'ouvrage | 2 % | 525566.08 | 10511.32 |
|  |  | Coûts directs |  |  | 536077.40 |
