# Couvercle plein encastré

- Propriété du fichier: CYPE INGENIEROS, S.A.
- Format: FIEBDC-3/2002
- Zone géographique: Madagascar
- Devise: MGA
- Coûts indirects: 3.00 %
- Frais généraux: 13.00 %
- Bénéfice: 6.00 %
- TVA: 20.00 %

## T Équipements techniques

### TL Installations électriques

#### TLL Appareillage

**TLL340** U Couvercle plein encastré.
Couvercle plein rectangulaire, gamme basique, de couleur blanche, avec plaque de finition 1 poste, de couleur blanche. Installation encastrée.
Critère d'évaluation économique: Le prix ne comprend pas la boîte d'encastrement pour appareillage.
Inclut: Montage.
Critère pour le métré: Nombre d'unités prévues, selon documentation graphique du Projet.
Critère pour le mémoire: On mesurera le nombre d'unités réellement exécutées selon les spécifications du Projet.

| Code | U | Désignation | Quantité | Prix | Montant |
|---|---|---|---|---|---|
| mt33gbg800a | U | Couvercle plein rectangulaire à encastrer, gamme basique, de couleur blanche. (matériau) | 1.000 | 18309.80 | 18309.80 |
| mt33gbg950a | U | Plaque de finition 1 poste, gamme basique, de couleur blanche. (matériau) | 1.000 | 13923.80 | 13923.80 |
| mo003 | h | Compagnon professionnel III/CP2 électricien. (main-d'œuvre) | 0.106 | 7220.62 | 765.39 |
| % | % | Frais de chantier des unités d'ouvrage | 2 % | 32998.99 | 659.98 |
|  |  | Coûts directs |  |  | 33658.97 |
