# Tuyauterie en polyéthylène réticulé (PE-X), "UPONOR"

- Propriété du fichier: CYPE INGENIEROS, S.A.
- Format: FIEBDC-3/2002
- Zone géographique: Madagascar
- Devise: MGA
- Coûts indirects: 3.00 %
- Frais généraux: 13.00 %
- Bénéfice: 6.00 %
- TVA: 20.00 %

## T Équipements techniques

### TN Canalisations pour fluides

#### TNE En polyéthylène

**TNE030** m Tuyauterie en polyéthylène réticulé (PE-X), "UPONOR".
Tuyauterie constituée de tube en polyéthylène réticulé (PE-Xa), série 5, modèle Aqua Pipe "UPONOR", de 16 mm de diamètre extérieur, PN=6 atm et 1,8 mm d'épaisseur, système d'union Quick and Easy, fourni en rouleaux. Installation en surface. Comprend le matériel auxiliaire pour le montage et la fixation à l'ouvrage, les accessoires et les pièces spéciales.
Inclut: Implantation. Mise en place et fixation des tuyaux, des accessoires et des pièces spéciales.
Critère pour le métré: Longueur mesurée selon documentation graphique du Projet.
Critère pour le mémoire: On mesurera la longueur réellement exécutée selon les spécifications du Projet.

| Code | U | Désignation | Quantité | Prix | Montant |
|---|---|---|---|---|---|
| mt37tpu400i | U | Matériel auxiliaire pour le montage et la fixation à l'ouvrage des tuyaux en polyéthylène réticulé (PE-Xa), série 5, modèle Aqua Pipe "UPONOR", de 16 mm de diamètre extérieur. (matériau) | 1.000 | 897.20 | 897.20 |
| mt37tpu010ig | m | Tube en polyéthylène réticulé (PE-Xa), série 5, modèle Aqua Pipe "UPONOR", de 16 mm de diamètre extérieur, PN=6 atm et 1,8 mm d'épaisseur, système d'union Quick and Easy, fourni en rouleaux, selon NF EN ISO 15875-2, avec le prix augmenté de 30% pour cause d'accessoires et pièces spéciales. (matériau) | 1.000 | 23326.00 | 23326.00 |
| op00ato010 |  | Tournevis. | 1.000 | 0.00 | 0.00 |
| op00mar010 |  | Marteau. | 1.000 | 0.00 | 0.00 |
| op00tal010 |  | Perceuse. | 1.000 | 0.00 | 0.00 |
| mo008 | h | Compagnon professionnel III/CP2 plombier. (main-d'œuvre) | 0.040 | 7220.62 | 288.82 |
| mo107 | h | Ouvrier professionnel II/OP plombier. (main-d'œuvre) | 0.040 | 5242.18 | 209.69 |
| % | % | Frais de chantier des unités d'ouvrage | 2 % | 24721.71 | 494.43 |
|  |  | Coûts directs |  |  | 25216.14 |
