# Tuyauterie en polypropylène random copolymère résistant à la température (PP-RCT)

- Propriété du fichier: CYPE INGENIEROS, S.A.
- Format: FIEBDC-3/2002
- Zone géographique: Madagascar
- Devise: MGA
- Coûts indirects: 3.00 %
- Frais généraux: 13.00 %
- Bénéfice: 6.00 %
- TVA: 20.00 %

## T Équipements techniques

### TN Canalisations pour fluides

#### TNP En polypropylène

**TNP030** m Tuyauterie en polypropylène random copolymère résistant à la température (PP-RCT).
Tuyauterie constituée de tube en polypropylène random copolymère résistant à la température (PP-RCT), de couleur verte, SDR7,4, série 3,2, de 20 mm de diamètre extérieur et 2,8 mm d'épaisseur. Installation en surface. Comprend le matériel auxiliaire pour le montage et la fixation à l'ouvrage, les accessoires et les pièces spéciales.
Inclut: Implantation. Mise en place et fixation des tuyaux, des accessoires et des pièces spéciales.
Critère pour le métré: Longueur mesurée selon documentation graphique du Projet.
Critère pour le mémoire: On mesurera la longueur réellement exécutée selon les spécifications du Projet.

| Code | U | Désignation | Quantité | Prix | Montant |
|---|---|---|---|---|---|
| mt37tpj404a | U | Matériel auxiliaire pour le montage et la fixation à l'ouvrage des tuyaux en polypropylène random copolymère résistant à la température (PP-RCT), SDR7,4, série 3,2, de 20 mm de diamètre extérieur. (matériau) | 1.000 | 1259.60 | 1259.60 |
| mt37tpj014ag | m | Tube en polypropylène random copolymère résistant à la température (PP-RCT), de couleur verte, SDR7,4, série 3,2, de 20 mm de diamètre extérieur et 2,8 mm d'épaisseur, selon NF EN ISO 15874-2, avec le prix augmenté de 30% pour cause d'accessoires et pièces spéciales. (matériau) | 1.000 | 32749.80 | 32749.80 |
| op00ato010 |  | Tournevis. | 1.000 | 0.00 | 0.00 |
| op00mar010 |  | Marteau. | 1.000 | 0.00 | 0.00 |
| op00tal010 |  | Perceuse. | 1.000 | 0.00 | 0.00 |
| mo008 | h | Compagnon professionnel III/CP2 plombier. (main-d'œuvre) | 0.053 | 7220.62 | 382.69 |
| mo107 | h | Ouvrier professionnel II/OP plombier. (main-d'œuvre) | 0.053 | 5242.18 | 277.84 |
| % | % | Frais de chantier des unités d'ouvrage | 2 % | 34669.93 | 693.40 |
|  |  | Coûts directs |  |  | 35363.33 |
