# Vanne mélangeuse

- Propriété du fichier: CYPE INGENIEROS, S.A.
- Format: FIEBDC-3/2002
- Zone géographique: Madagascar
- Devise: MGA
- Coûts indirects: 3.00 %
- Frais généraux: 13.00 %
- Bénéfice: 6.00 %
- TVA: 20.00 %

## T Équipements techniques

### TP Installations de distribution de l'eau

#### TPA Accessoires

**TPA100** U Vanne mélangeuse.
Vanne mélangeuse pour régulation de la température, en laiton nickelé, débit moyen de 45 l/min à 3 bar de pression, pression maximale de travail de 6 bar, avec commande de régulation de la température entre 30°C et 60°C, entrées et sortie filetées femelle de 3/4" de diamètre. Installation en surface.
Inclut: Implantation. Mise en place. Connexion et contrôle de son bon fonctionnement.
Critère pour le métré: Nombre d'unités prévues, selon documentation graphique du Projet.
Critère pour le mémoire: On mesurera le nombre d'unités réellement exécutées selon les spécifications du Projet.

| Code | U | Désignation | Quantité | Prix | Montant |
|---|---|---|---|---|---|
| mt37avp020a | U | Vanne mélangeuse pour régulation de la température, en laiton nickelé, débit moyen de 45 l/min à 3 bar de pression, pression maximale de travail de 6 bar, avec commande de régulation de la température entre 30°C et 60°C, entrées et sortie filetées femelle de 3/4" de diamètre, à installer en surface. (matériau) | 1.000 | 655117.60 | 655117.60 |
| mt37www010 | U | Matériel auxiliaire pour installations de plomberie. (matériau) | 1.000 | 10048.20 | 10048.20 |
| mo008 | h | Compagnon professionnel III/CP2 plombier. (main-d'œuvre) | 0.264 | 7220.62 | 1906.24 |
| mo107 | h | Ouvrier professionnel II/OP plombier. (main-d'œuvre) | 0.264 | 5242.18 | 1383.94 |
| % | % | Frais de chantier des unités d'ouvrage | 2 % | 668455.98 | 13369.12 |
|  |  | Coûts directs |  |  | 681825.10 |
