# Tabouret siphoïde

- Propriété du fichier: CYPE INGENIEROS, S.A.
- Format: FIEBDC-3/2002
- Zone géographique: Madagascar
- Devise: MGA
- Coûts indirects: 3.00 %
- Frais généraux: 13.00 %
- Bénéfice: 6.00 %
- TVA: 20.00 %

## T Équipements techniques

### TQ Installations d'évacuation des eaux usées

#### TQV Dérivations individuelles

**TQV050** U Tabouret siphoïde.
Tabouret siphoïde en PVC, de 110 mm de diamètre, avec cinq entrées de 40 mm de diamètre et une sortie de 50 mm de diamètre, avec couvercle plein en acier inoxydable, placé superficiellement sous le plancher. Comprend le prolongateur, le liquide nettoyeur et l'adhésif pour les tubes et les accessoires de PVC.
Inclut: Présentation à sec des tubes. Montage, connexion et contrôle de son bon fonctionnement.
Critère pour le métré: Nombre d'unités prévues, selon documentation graphique du Projet.
Critère pour le mémoire: On mesurera le nombre d'unités réellement exécutées selon les spécifications du Projet.

| Code | U | Désignation | Quantité | Prix | Montant |
|---|---|---|---|---|---|
| mt36bsj010aa | U | Tabouret siphoïde en PVC, de 110 mm de diamètre, avec cinq entrées de 40 mm de diamètre et une sortie de 50 mm de diamètre, avec couvercle plein en acier inoxydable. (matériau) | 1.000 | 132694.40 | 132694.40 |
| mt36tie010fd | m | Tube en PVC, série B, de 110 mm de diamètre et 3,2 mm d'épaisseur, avec extrémité évasée, selon NF EN 1329-1, avec le prix augmenté de 15% pour cause d'accessoires et pièces spéciales. (matériau) | 0.700 | 44075.40 | 30852.78 |
| mt11var009 | l | Liquide nettoyeur pour collage par adhésif de tubes et accessoires en PVC. (matériau) | 0.040 | 269864.40 | 10794.58 |
| mt11var010 | l | Adhésif pour tubes et accessoires en PVC. (matériau) | 0.080 | 343933.60 | 27514.69 |
| mo008 | h | Compagnon professionnel III/CP2 plombier. (main-d'œuvre) | 0.332 | 7220.62 | 2397.25 |
| mo107 | h | Ouvrier professionnel II/OP plombier. (main-d'œuvre) | 0.166 | 5242.18 | 870.20 |
| % | % | Frais de chantier des unités d'ouvrage | 2 % | 205123.90 | 4102.48 |
|  |  | Coûts directs |  |  | 209226.38 |
