# Barrière de micro-ondes pour extérieur

- Propriété du fichier: CYPE INGENIEROS, S.A.
- Format: FIEBDC-3/2002
- Zone géographique: Madagascar
- Devise: MGA
- Coûts indirects: 3.00 %
- Frais généraux: 13.00 %
- Bénéfice: 6.00 %
- TVA: 20.00 %

## T Équipements techniques

### TS Systèmes de sécurité

#### TSB Barrières

**TSB030** U Barrière de micro-ondes pour extérieur.
Barrière de micro-ondes pour extérieur, constituée d'un émetteur et d'un récepteur, portée maximum de 180 m de longueur par 6 m de largeur.
Inclut: Implantation. Fixation à la surface support. Montage, connexion et contrôle de son bon fonctionnement.
Critère pour le métré: Nombre d'unités prévues, selon documentation graphique du Projet.
Critère pour le mémoire: On mesurera le nombre d'unités réellement exécutées selon les spécifications du Projet.

| Code | U | Désignation | Quantité | Prix | Montant |
|---|---|---|---|---|---|
| mt41ing030 | U | Barrière de micro-ondes pour extérieur, constituée d'un émetteur et d'un récepteur, portée maximum de 180 m de longueur par 6 m de largeur, avec alimentation à 12 Vcc ou 18 Vca, espace pour batterie de 12 V et 1,9 Ah, 4 canaux de modulation et protection antidémontage. (matériau) | 1.000 | 7330536.20 | 7330536.20 |
| mo006 | h | Compagnon professionnel III/CP2 installateur de réseaux et d'équipements de détection et de sécurité. (main-d'œuvre) | 0.331 | 7220.62 | 2390.03 |
| mo105 | h | Ouvrier professionnel II/OP installateur de réseaux et d'équipements de détection et de sécurité. (main-d'œuvre) | 0.331 | 5242.18 | 1735.16 |
| % | % | Frais de chantier des unités d'ouvrage | 2 % | 7334661.39 | 146693.23 |
|  |  | Coûts directs |  |  | 7481354.62 |
