# Batterie

- Propriété du fichier: CYPE INGENIEROS, S.A.
- Format: FIEBDC-3/2002
- Zone géographique: Madagascar
- Devise: MGA
- Coûts indirects: 3.00 %
- Frais généraux: 13.00 %
- Bénéfice: 6.00 %
- TVA: 20.00 %

## T Équipements techniques

### TS Systèmes de sécurité

#### TST Batteries

**TST010** U Batterie.
Batterie rechargeable de Li-Ion, de 3,6 V et 14 Ah.
Inclut: Mise en place de la batterie. Connexion et contrôle de son bon fonctionnement.
Critère pour le métré: Nombre d'unités prévues, selon documentation graphique du Projet.
Critère pour le mémoire: On mesurera le nombre d'unités réellement exécutées selon les spécifications du Projet.

| Code | U | Désignation | Quantité | Prix | Montant |
|---|---|---|---|---|---|
| mt41ing125h | U | Batterie rechargeable de Li-Ion, de 3,6 V et 14 Ah. (matériau) | 1.000 | 394171.20 | 394171.20 |
| mo006 | h | Compagnon professionnel III/CP2 installateur de réseaux et d'équipements de détection et de sécurité. (main-d'œuvre) | 0.027 | 7220.62 | 194.96 |
| mo105 | h | Ouvrier professionnel II/OP installateur de réseaux et d'équipements de détection et de sécurité. (main-d'œuvre) | 0.027 | 5242.18 | 141.54 |
| % | % | Frais de chantier des unités d'ouvrage | 2 % | 394507.70 | 7890.15 |
|  |  | Coûts directs |  |  | 402397.85 |
