# Détecteur d'inondation, autonome

- Propriété du fichier: CYPE INGENIEROS, S.A.
- Format: FIEBDC-3/2002
- Zone géographique: Madagascar
- Devise: MGA
- Coûts indirects: 3.00 %
- Frais généraux: 13.00 %
- Bénéfice: 6.00 %
- TVA: 20.00 %

## T Équipements techniques

### TS Systèmes de sécurité

#### TSU Détecteurs d'inondation

**TSU010** U Détecteur d'inondation, autonome.
Détecteur d'inondation, autonome, pour alimentation à 230 V, de 130x70x50 mm, avec carcasse en ABS, DELs indiquant l'état de fonctionnement, signal optique intermittent en cas d'alarme, relais avec contacts sans tension, avec possibilité de connecter jusqu'à 3 sondes de détection de fuites d'eau. Comprend les éléments de fixation.
Critère d'évaluation économique: Le prix ne comprend pas la sonde de détection de fuites d'eau.
Inclut: Mise en place et fixation. Montage, connexion et contrôle de son bon fonctionnement.
Critère pour le métré: Nombre d'unités prévues, selon documentation graphique du Projet.
Critère pour le mémoire: On mesurera le nombre d'unités réellement exécutées selon les spécifications du Projet.

| Code | U | Désignation | Quantité | Prix | Montant |
|---|---|---|---|---|---|
| mt41die150a | U | Détecteur d'inondation, autonome, pour alimentation à 230 V, de 130x70x50 mm, avec carcasse en ABS, DELs indiquant l'état de fonctionnement, signal optique intermittent en cas d'alarme, relais avec contacts sans tension, avec possibilité de connecter jusqu'à 3 sondes de détection de fuites d'eau, avec éléments de fixation. (matériau) | 1.000 | 319387.60 | 319387.60 |
| mo006 | h | Compagnon professionnel III/CP2 installateur de réseaux et d'équipements de détection et de sécurité. (main-d'œuvre) | 0.265 | 7220.62 | 1913.46 |
| mo105 | h | Ouvrier professionnel II/OP installateur de réseaux et d'équipements de détection et de sécurité. (main-d'œuvre) | 0.265 | 5242.18 | 1389.18 |
| % | % | Frais de chantier des unités d'ouvrage | 2 % | 322690.24 | 6453.80 |
|  |  | Coûts directs |  |  | 329144.04 |
