# Regard d'entrée

- Propriété du fichier: CYPE INGENIEROS, S.A.
- Format: FIEBDC-3/2002
- Zone géographique: Madagascar
- Devise: MGA
- Coûts indirects: 3.00 %
- Frais généraux: 13.00 %
- Bénéfice: 6.00 %
- TVA: 20.00 %

## T Équipements techniques

### TT Installations de télécommunication

#### TTP Point d'entrée dans le logement collectif

**TTP010** U Regard d'entrée.
Regard d'entrée préfabriqué pour ICT de 400x400x600 mm de dimensions intérieures, avec des crochets pour traction, un cadre et un couvercle, jusqu'à 20 points d'accès à l'utilisateur (PAU), pour union entre les réseaux d'alimentation de télécommunication des différents opérateurs et l'infrastructure commune de télécommunication du bâtiment, placé sur une dalle en béton massif BCN: CPJ-CEM II/A 32,5 - TP - B 20 - 15/25 - E: 1 - NA - P 18-305 de 10 cm d'épaisseur.
Critère d'évaluation économique: Le prix ne comprend ni l'excavation ni le remblai périphérique postérieur.
Inclut: Implantation. Suppression des terres lâches du fond de l'excavation. Coulage et compactage du béton pour la réalisation du dallage. Montage des pièces préfabriquées. Connexion des tubes de la canalisation. Mise en place des accessoires. Réalisation des arrêts.
Critère pour le métré: Nombre d'unités prévues, selon documentation graphique du Projet.
Critère pour le mémoire: On mesurera le nombre d'unités réellement exécutées selon les spécifications du Projet.

| Code | U | Désignation | Quantité | Prix | Montant |
|---|---|---|---|---|---|
| mt10hmf040qaed | m³ | Béton non armé prêt à l'emploi BCN: CPJ-CEM II/A 32,5 - TP - B 20 - 15/25 - E: 1 - NA - P 18-305. (matériau) | 0.100 | 580168.80 | 58016.88 |
| mt40iar010a | U | Regard d'entrée préfabriqué pour ICT de 400x400x600 mm de dimensions intérieures, avec des crochets pour traction, un cadre et un couvercle. (matériau) | 1.000 | 2011926.00 | 2011926.00 |
| au00auh040 |  | Vibreur de béton, électrique. | 1.000 | 0.00 | 0.00 |
| mo020 | h | Compagnon professionnel III/CP2 construction. (main-d'œuvre) | 1.205 | 7025.96 | 8466.28 |
| mo113 | h | Ouvrier d'exécution I/OE1 construction. (main-d'œuvre) | 0.301 | 5059.97 | 1523.05 |
| % | % | Frais de chantier des unités d'ouvrage | 2 % | 2079932.21 | 41598.64 |
|  |  | Coûts directs |  |  | 2121530.85 |
