# Ventilateur pour fenêtre ou paroi

- Propriété du fichier: CYPE INGENIEROS, S.A.
- Format: FIEBDC-3/2002
- Zone géographique: Madagascar
- Devise: MGA
- Coûts indirects: 3.00 %
- Frais généraux: 13.00 %
- Bénéfice: 6.00 %
- TVA: 20.00 %

## T Équipements techniques

### TV Climatisation et ventilation

#### TVA Distribution d'air

**TVA070** U Ventilateur pour fenêtre ou paroi.
Ventilateur hélicoïdal d'ABS, puissance maximale de 32 W, débit maximum de 225 m³/h, de 230x131x251 mm, niveau de pression sonore de 39 dBA, avec deux options de fonctionnement (arrêt avec persienne fermée/marche comme extracteur), constitué de corps, persienne automatique et moteur d'une vitesse pour alimentation monophasée à 230 V et 50 Hz de fréquence; contrôle à distance, de 88x47x88 mm. Comprend les accessoires et les éléments de fixation.
Inclut: Implantation. Mise en place et fixation du ventilateur. Mise en place des accessoires. Connexion et contrôle de son bon fonctionnement.
Critère pour le métré: Nombre d'unités prévues, selon documentation graphique du Projet.
Critère pour le mémoire: On mesurera le nombre d'unités réellement exécutées selon les spécifications du Projet.

| Code | U | Désignation | Quantité | Prix | Montant |
|---|---|---|---|---|---|
| mt42vsp110a | U | Ventilateur hélicoïdal d'ABS, puissance maximale de 32 W, débit maximum de 225 m³/h, de 230x131x251 mm, niveau de pression sonore de 39 dBA, avec deux options de fonctionnement (arrêt avec persienne fermée/marche comme extracteur), constitué de corps, persienne automatique et moteur d'une vitesse pour alimentation monophasée à 230 V et 50 Hz de fréquence. (matériau) | 1.000 | 799217.00 | 799217.00 |
| mt42vsp120a | U | Contrôle à distance, de 88x47x88 mm, pour contrôle d'au maximum 5 ventilateurs, composé de boîte en plastique, connexion par barrettes de dominos, interrupteur marche/arrêt et commutateur pour le contrôle d'ouverture et de fermeture de la persienne. (matériau) | 1.000 | 203194.60 | 203194.60 |
| mo011 | h | Compagnon professionnel III/CP2 monteur. (main-d'œuvre) | 0.266 | 7220.62 | 1920.68 |
| mo080 | h | Ouvrier professionnel II/OP monteur. (main-d'œuvre) | 0.266 | 5251.76 | 1396.97 |
| % | % | Frais de chantier des unités d'ouvrage | 2 % | 1005729.25 | 20114.59 |
|  |  | Coûts directs |  |  | 1025843.84 |
