# Dispositif de contrôle centralisé

- Propriété du fichier: CYPE INGENIEROS, S.A.
- Format: FIEBDC-3/2002
- Zone géographique: Madagascar
- Devise: MGA
- Coûts indirects: 3.00 %
- Frais généraux: 13.00 %
- Bénéfice: 6.00 %
- TVA: 20.00 %

## T Équipements techniques

### TV Climatisation et ventilation

#### TVH Ventilation hybride pour logements

**TVH020** U Dispositif de contrôle centralisé.
Dispositif de contrôle centralisé constitué d'armoire de programmation composée de boîte en saillie étanche, de 300x200x150 mm, disjoncteur, transformateur et programmateur électronique, pour le contrôle d'au maximum 3 extracteurs statiques mécaniques en maison individuelle, avec système automatique à fonctionnement simultané et anémomètre; installation en maison individuelle. Comprend le tube protecteur du câblage et les câbles.
Inclut: Implantation du parcours de la canalisation électrique. Mise en place du dispositif de contrôle centralisé. Mise en place et fixation des tubes. Pose des câbles. Connexion.
Critère pour le métré: Nombre d'unités prévues, selon documentation graphique du Projet.
Critère pour le mémoire: On mesurera le nombre d'unités réellement exécutées selon les spécifications du Projet.

| Code | U | Désignation | Quantité | Prix | Montant |
|---|---|---|---|---|---|
| mt42svi025a | U | Armoire de programmation, composée de boîte en saillie étanche, de 300x200x150 mm, disjoncteur, transformateur et programmateur électronique, pour le contrôle d'au maximum 3 extracteurs statiques mécaniques en maison individuelle. (matériau) | 1.000 | 6500702.00 | 6500702.00 |
| mt42svi027a | U | Système automatique à fonctionnement simultané. (matériau) | 1.000 | 1838819.80 | 1838819.80 |
| mt42svi028a | U | Anémomètre. (matériau) | 1.000 | 6552220.20 | 6552220.20 |
| mt35aia090ca | m | Tube rigide en PVC, vissable, courbable à chaud, de couleur noire, de 16 mm de diamètre nominal, pour climatisation fixe en surface. Résistance à la compression 1250 N, résistance à l'impact 2 joules, température de travail -5°C jusqu'à 60°C, avec degré de protection IP547 selon NF EN 60529, propriétés électriques: isolant, non propagateur de la flamme. Selon NF EN 61386-1, NF EN 61386-22 et NF EN 60423. Comprend les colliers, les éléments de fixation et les accessoires (courbes, manchons, tés, coudes et courbes flexibles). (matériau) | 6.000 | 8841.60 | 53049.60 |
| mt35cun020a | m | Câble unipolaire H07Z1-K (AS), sa tension assignée étant de 450/750 V, réaction au feu classe Cca-s1a,d1,a1 selon FR EN 50575, avec conducteur multifilaire de cuivre classe 5 (-K) de 1,5 mm² de section, avec isolation de composé thermoplastique à base de polyoléfine sans halogènes à faible émission de fumées et de gaz corrosifs (Z1). (matériau) | 18.000 | 2942.60 | 52966.80 |
| mo003 | h | Compagnon professionnel III/CP2 électricien. (main-d'œuvre) | 0.731 | 7220.62 | 5278.27 |
| mo102 | h | Ouvrier professionnel II/OP électricien. (main-d'œuvre) | 0.731 | 5242.18 | 3832.03 |
| % | % | Frais de chantier des unités d'ouvrage | 2 % | 15006868.70 | 300137.37 |
|  |  | Coûts directs |  |  | 15307006.07 |
