# Filtre

- Propriété du fichier: CYPE Ingenieros S.A.
- Format: FIEBDC-3/2016
- Logiciel: Générateur de prix de la construction. CYPE Ingenieros, S.A.
- Date: 27/01/2025
- Zone géographique: Madagascar
- Devise: MGA
- Coûts indirects: 3 %
- Frais généraux: 13 %
- Bénéfice: 6 %
- TVA: 20 %

## A VRD et aménagements extérieurs

### AB Bassins et équipements de piscine

#### ABE Équipements électriques

**ABE050** U Filtre.
Filtre en fibre de verre renforcée avec résine en polyester, de 500 mm de diamètre, avec deux sorties de 1 1/2", débit de 9,5 m³/h et pression maximale de travail de 2,5 bar. Comprend le couvercle en polyester.
Inclut: Mise en place. Connexion et contrôle de son bon fonctionnement.
Critère pour le métré: Nombre d'unités prévues, selon documentation graphique du Projet.
Critère pour le mémoire: On mesurera le nombre d'unités réellement exécutées selon les spécifications du Projet.

| Code | U | Désignation | Quantité | Prix | Montant |
|---|---|---|---|---|---|
| mt47ped110a | U | Filtre en fibre de verre renforcée avec résine en polyester, de 500 mm de diamètre, avec deux sorties de 1 1/2", débit de 9,5 m³/h et pression maximale de travail de 2,5 bar, y compris le couvercle en polyester. (matériau) | 1 | 6822691.2 | 6822691.200 |
| mo008 | h | Compagnon professionnel III/CP2 plombier. (main-d'œuvre) | 2.156 | 7220.62 | 15567.657 |
| mo107 | h | Ouvrier professionnel II/OP plombier. (main-d'œuvre) | 2.156 | 5242.18 | 11302.140 |
| % | % | Frais de chantier des unités d'ouvrage | 2 % | 6849560.997 | 136991.220 |
|  |  | Coûts directs |  |  | 6986552.217 |

## Ressources

**mt47ped110a** U Filtre en fibre de verre renforcée avec résine en polyester
Données techniques: Coût énergétique 717.945 MJ; Émission de CO2 33.476 kg
Déchets:
- emballage: re150101 Emballages en papier et en carton. (composant de déchet); quantité 1.584 kg; Code CED 15 01 01; Masse de l'élément 1 kg; Volume 0.001333 m3
