# Démontage d'un réverbère mural

- Propriété du fichier: CYPE Ingenieros S.A.
- Format: FIEBDC-3/2016
- Logiciel: Générateur de prix de la construction. CYPE Ingenieros, S.A.
- Date: 27/01/2025
- Zone géographique: Madagascar
- Devise: MGA
- Coûts indirects: 3 %
- Frais généraux: 13 %
- Bénéfice: 6 %
- TVA: 20 %

## A VRD et aménagements extérieurs

### AE Éclairage extérieur

#### AED Dépose

**AED010** U Démontage d'un réverbère mural.
Démontage d'un réverbère mural, situé en façade, avec des moyens manuels, sans détériorer les éléments constructifs auxquels il est fixé, et chargement manuel dans le camion ou la benne.
Critère d'évaluation économique: Le prix comprend le démontage des accessoires et des éléments de fixation.
Inclut: Démontage de l'élément. Retrait et stockage du matériau démonté. Nettoyage des restes d'ouvrage. Chargement manuel du matériau démonté et des restes d'ouvrage dans le camion ou la benne.
Critère pour le métré: Nombre d'unités prévues, selon documentation graphique du Projet.
Critère pour le mémoire: On mesurera le nombre d'unités réellement démontées selon les spécifications du Projet.

| Code | U | Désignation | Quantité | Prix | Montant |
|---|---|---|---|---|---|
| mo003 | h | Compagnon professionnel III/CP2 électricien. (main-d'œuvre) | 0.16 | 7220.62 | 1155.299 |
| mo102 | h | Ouvrier professionnel II/OP électricien. (main-d'œuvre) | 0.16 | 5242.18 | 838.749 |
| mo020 | h | Compagnon professionnel III/CP2 construction. (main-d'œuvre) | 0.401 | 7025.96 | 2817.410 |
| mo113 | h | Ouvrier d'exécution I/OE1 construction. (main-d'œuvre) | 0.401 | 5059.97 | 2029.048 |
| % | % | Frais de chantier des unités d'ouvrage | 2 % | 6840.506 | 136.810 |
|  |  | Coûts directs |  |  | 6977.316 |

Déchets:
- démolition: ruo170202 Verre. (composant de déchet); quantité 4.8 kg; Code CED 17 02 02; Masse de l'élément 1 kg; Volume 0.001 m3
- démolition: ruo170405 Fer et acier. (composant de déchet); quantité 7 kg; Code CED 17 04 05; Masse de l'élément 1 kg; Volume 0.000476 m3
- démolition: ruo170411 Câbles distincts de ceux spécifiés dans le code 17 04 10. (composant de déchet); quantité 0.5 kg; Code CED 17 04 11; Masse de l'élément 1 kg; Volume 0.000667 m3
