# Fouille en tranchées, en puits et en rigoles, à l'intérieur d'un bâtiment

- Propriété du fichier: CYPE Ingenieros S.A.
- Format: FIEBDC-3/2016
- Logiciel: Générateur de prix de la construction. CYPE Ingenieros, S.A.
- Date: 27/01/2025
- Zone géographique: Madagascar
- Devise: MGA
- Coûts indirects: 3 %
- Frais généraux: 13 %
- Bénéfice: 6 %
- TVA: 20 %

## A VRD et aménagements extérieurs

### AT Terrassement

#### ATF Déblais

**ATF100** m³ Fouille en tranchées, en puits et en rigoles, à l'intérieur d'un bâtiment.
Fouilles en tranchées, en puits et en rigoles sous dallage béton, préalablement démoli, de 0,5 m de profondeur maximale, dans un sol d'argile semi-dure, avec des moyens mécaniques, pour emplacement postérieur du réseau d'assainissement en travaux de réhabilitation, et chargement dans le camion.
Critère d'évaluation économique: Le prix ne comprend pas le transport des matériaux excavés.
Inclut: Implantation générale et fixation des points et des niveaux de référence. Excavation en couches horizontales successives et extraction des terres. Modelage des fonds et des côtés à la main, avec extraction des terres. Chargement dans le camion ou la benne des matériaux excavés.
Critère pour le métré: Volume moyen sur les sections théoriques de l'excavation, selon documentation graphique du Projet.
Critère pour le mémoire: On mesurera le volume théorique exécuté selon les spécifications du Projet, sans inclure les augmentations par excès d'excavation non autorisés, ni le remblai nécessaire à la reconstruction de la section théorique par défauts imputables à l'entrepreneur. On mesurera l'excavation une fois réalisée et avant l'application d'un remblai. Si l'entrepreneur referme l'excavation avant que la mesure ait été conformée, il sera considéré qu'il consent à ce que détermine unilatéralement le directeur de l'exécution de l'ouvrage.

| Code | U | Désignation | Quantité | Prix | Montant |
|---|---|---|---|---|---|
| mq01exn010a | h | Mini pelleteuse sur pneus, de 12,3 kW. (matériel) | 0.556 | 140242.8 | 77974.997 |
| mo113 | h | Ouvrier d'exécution I/OE1 construction. (main-d'œuvre) | 0.672 | 5059.97 | 3400.300 |
| % | % | Frais de chantier des unités d'ouvrage | 2 % | 81375.297 | 1627.506 |
|  |  | Coûts directs |  |  | 83002.803 |

Déchets:
- excavation: ruo170504 Terre et pierres distinctes de celles spécifiées dans le code 17 05 03. (composant de déchet); quantité 2020 kg; Code CED 17 05 04; Masse de l'élément 1 kg; Volume 0.000625 m3
