# Linteau préfabriqué, en béton

- Propriété du fichier: CYPE Ingenieros S.A.
- Format: FIEBDC-3/2016
- Logiciel: Générateur de prix de la construction. CYPE Ingenieros, S.A.
- Date: 27/01/2025
- Zone géographique: Madagascar
- Devise: MGA
- Coûts indirects: 3 %
- Frais généraux: 13 %
- Bénéfice: 6 %
- TVA: 20 %

## E Enveloppe et finition extérieure

### EC Éléments complémentaires de façade

#### ECL Linteaux

**ECL010** m Linteau préfabriqué, en béton.
Linteau préfabriqué en béton, de 10x5 cm, avec larmier et ancrage métallique en acier galvanisé, appuyé sur les jambages, placé avec une couche de mortier de ciment, confectionné sur chantier, avec adjuvant hydrofuge, dosage 1:4, avec une épaisseur de 25 mm, ancré dans la maçonnerie. Comprend le mastic de polyuréthane pour le scellement des joints.
Inclut: Nettoyage et préparation du plan d'appui. Implantation du niveau d'appui du linteau. Marquage des points de fixation des ancrages. Présentation du linteau. Aplomb et nivellement. Installation de l'étai. Résolution des liaisons des ancrages à la maçonnerie. Scellement des joints et nettoyage du linteau. Retrait de l'étai.
Critère pour le métré: Longueur mesurée selon documentation graphique du Projet, y compris les connexions aux appuis.
Critère pour le mémoire: On mesurera la longueur réellement exécutée selon les spécifications du Projet, y compris les appuis.

| Code | U | Désignation | Quantité | Prix | Montant |
|---|---|---|---|---|---|
| mt08aaa010a | m³ | Eau. (matériau) | 0.006 | 9042.4 | 54.254 |
| mt01arg005a | t | Sable de carrière, pour mortier confectionné sur le chantier. (matériau) | 0.005 | 95494.4 | 477.472 |
| mt08cem000a | kg | Ciment gris en sacs. (matériau) | 1.14 | 657 | 748.980 |
| mt08adt010 | kg | Adjuvant hydrofuge pour imperméabilisation des mortiers ou des bétons. (matériau) | 0.023 | 7233.8 | 166.377 |
| mt20dhp010a | m | Linteau préfabriqué en béton, de 10x5 cm, avec larmier et ancrage métallique en acier galvanisé. (matériau) | 1.05 | 148892 | 156336.600 |
| mt20wwa030 | U | Cartouche de 310 cm³ de mastic de polyuréthane imperméable. (matériau) | 0.043 | 52537.4 | 2259.108 |
| mq06hor010 | h | Bétonnière électrique avec une capacité de gâchage de 160 l. (matériel) | 0.012 | 13090.8 | 157.090 |
| mo020 | h | Compagnon professionnel III/CP2 construction. (main-d'œuvre) | 0.286 | 7025.96 | 2009.425 |
| mo113 | h | Ouvrier d'exécution I/OE1 construction. (main-d'œuvre) | 0.573 | 5059.97 | 2899.363 |
| % | % | Frais de chantier des unités d'ouvrage | 2 % | 165108.669 | 3302.173 |
|  |  | Coûts directs |  |  | 168410.842 |

Déchets:
- pose: mt01arg005a Sable de carrière, pour mortier confectionné sur le chantier; facteur de déchet 0.00501329
- pose: mt08cem000a Ciment gris en sacs; facteur de déchet 0.00756
- pose: mt08adt010 Adjuvant hydrofuge pour imperméabilisation des mortiers ou des bétons; facteur de déchet 0.055
- pose: mt20dhp010a Linteau préfabriqué en béton, de 10x5 cm, avec larmier et ancrage métallique en acier galvanisé; facteur de déchet 0.0234535
- pose: mt20wwa030 Cartouche de 310 cm³ de mastic de polyuréthane imperméable; facteur de déchet 0.06

## Ressources

**mt08aaa010a** m³ Eau
Données techniques: Coût énergétique 60.000 MJ; Émission de CO2 30.000 kg

**mt01arg005a** t Sable de carrière, pour mortier confectionné sur le chantier
Données techniques: Coût énergétique 75.000 MJ; Émission de CO2 4.000 kg; Code CED 01 04 08; Masse de l'élément 1000 kg; Volume 0.666667 m3

**mt08cem000a** kg Ciment gris en sacs
Données techniques: Coût énergétique 4.210 MJ; Émission de CO2 0.734 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08adt010** kg Adjuvant hydrofuge pour imperméabilisation des mortiers ou des bétons
Données techniques: Coût énergétique 71.130 MJ; Émission de CO2 2.824 kg; Code CED 17 09 04; Masse de l'élément 1 kg; Volume 0.000667 m3
Déchets:
- emballage: re170203 Plastique; quantité 0.032 kg

**mt20dhp010a** m Linteau préfabriqué en béton, de 10x5 cm, avec larmier et ancrage métallique en acier galvanisé
Données techniques: Coût énergétique 22.604 MJ; Émission de CO2 2.069 kg; Code CED 17 01 01; Masse de l'élément 12 kg; Volume 0.008 m3
Déchets:
- emballage: re170201 Bois; quantité 0.015 kg
- emballage: re170203 Plastique; quantité 0.062 kg

**mt20wwa030** U Cartouche de 310 cm³ de mastic de polyuréthane imperméable
Données techniques: Coût énergétique 12.716 MJ; Émission de CO2 0.628 kg; Code CED 17 09 04; Masse de l'élément 0.021 kg; Volume 0.000014 m3
Déchets:
- emballage: re170203 Plastique; quantité 0.1 kg
