# Volet en bois, coulissantes

- Propriété du fichier: CYPE Ingenieros S.A.
- Format: FIEBDC-3/2016
- Logiciel: Générateur de prix de la construction. CYPE Ingenieros, S.A.
- Date: 27/01/2025
- Zone géographique: Madagascar
- Devise: MGA
- Coûts indirects: 3 %
- Frais généraux: 13 %
- Bénéfice: 6 %
- TVA: 20 %

## E Enveloppe et finition extérieure

### EF Fermetures et protections solaires

#### EFV Volets

**EFV100** m² Volet en bois, coulissantes.
Volet de deux vantaux coulissants et deux rails de 1000x1800 mm chaque vantail, à lames horizontales fixes en bois de pin des Flandres, de 60x15 mm de section, espacées de 15 mm entre elles, avec traitement fongicide et finition lasurée pour extérieur, fixées mécaniquement sur le cadre en alliage d'aluminium 6063 avec traitement thermique T-5, finition anodisé naturel, de 55x45 mm, avec actionnement manuel, gamme basique. Comprend les guides, les charnières et les poignées, la visserie en acier inoxydable, les éléments d'étanchéité.
Inclut: Implantation. Présentation et nivellement. Résolution des unions du cadre aux parements. Montage des éléments complémentaires.
Critère pour le métré: Surface mesurée selon documentation graphique du Projet, en déduisant les ouvertures de surface supérieure à 3 m².
Critère pour le mémoire: On mesurera la surface réellement exécutée selon les spécifications du Projet, en déduisant les ouvertures de surface supérieure à 3 m².

| Code | U | Désignation | Quantité | Prix | Montant |
|---|---|---|---|---|---|
| mt22xcv040a | m² | Volet à lames horizontales fixes en bois de pin des Flandres, de 60x15 mm de section, espacées de 15 mm entre elles, avec traitement fongicide et finition lasurée pour extérieur, fixées mécaniquement sur le cadre en alliage d'aluminium 6063 avec traitement thermique T-5, finition anodisé naturel, de 55x45 mm, avec actionnement manuel, gamme basique, avec guides, ferrures (charnières, serrures et poignées), visserie en acier inoxydable et éléments d'étanchéité. (matériau) | 1 | 1764569.2 | 1764569.200 |
| mo018 | h | Compagnon professionnel III/CP2 menuisier PVC et métal. (main-d'œuvre) | 1.022 | 7120.25 | 7276.896 |
| mo059 | h | Ouvrier professionnel II/OP menuisier PVC et métal. (main-d'œuvre) | 1.533 | 5263.73 | 8069.298 |
| % | % | Frais de chantier des unités d'ouvrage | 2 % | 1779915.394 | 35598.308 |
|  |  | Coûts directs |  |  | 1815513.702 |

## Ressources

**mt22xcv040a** m² Volet à lames horizontales fixes en bois de pin des Flandres
Données techniques: Coût énergétique 1098.146 MJ; Émission de CO2 -0.191 kg
Déchets:
- emballage: re170203 Plastique. (composant de déchet); quantité 0.091 kg; Code CED 17 02 03; Masse de l'élément 1 kg; Volume 0.001667 m3
- emballage: re170604 Matériaux d'isolation distincts de ceux spécifiés dans les codes 17 06 01 et 17 06 03. (composant de déchet); quantité 0.016 kg; Code CED 17 06 04; Masse de l'élément 1 kg; Volume 0.001667 m3
