# Drainage sous revêtement céramique ou en pierre naturelle, avec des nappes drainantes

- Propriété du fichier: CYPE Ingenieros S.A.
- Format: FIEBDC-3/2016
- Logiciel: Générateur de prix de la construction. CYPE Ingenieros, S.A.
- Date: 27/01/2025
- Zone géographique: Madagascar
- Devise: MGA
- Coûts indirects: 3 %
- Frais généraux: 13 %
- Bénéfice: 6 %
- TVA: 20 %

## E Enveloppe et finition extérieure

### EJ Étanchéité: drainages

#### EJS Sols

**EJS010** m² Drainage sous revêtement céramique ou en pierre naturelle, avec des nappes drainantes.
Drainage sous revêtement céramique ou en pierre naturelle, avec nappe drainante à excroissances en polyéthylène, avec des excroissances de 4 mm de hauteur, revêtue de géotextile non tissé en polypropylène sur une de ses faces, fixée au support avec du mortier-colle de prise normale, C1, couleur grise, étendu avec une truelle dentée et scellement des joints avec ruban autoadhésif.
Inclut: Découpe et préparation de la membrane. Extension du mortier-colle sur la surface support. Mise en place de la membrane. Mise en place du ruban autoadhésif pour le scellement des joints.
Critère pour le métré: Surface mesurée selon documentation graphique du Projet.
Critère pour le mémoire: On mesurera la surface réellement exécutée selon les spécifications du Projet.

| Code | U | Désignation | Quantité | Prix | Montant |
|---|---|---|---|---|---|
| mt09mcr021g | kg | Mortier-colle de prise normale, C1, selon NF EN 12004, couleur grise. (matériau) | 2 | 2109.8 | 4219.600 |
| mt15res310a | m² | Nappe drainante à excroissances en polyéthylène, avec des excroissances de 4 mm de hauteur, revêtue de géotextile non tissé en polypropylène sur une de ses faces, fournie en rouleaux de 25 m de longueur. (matériau) | 1.05 | 151979 | 159577.950 |
| mt15res315a | m | Ruban autoadhésif, de 90 mm de largeur, fournie en rouleaux de 30 m de longueur. (matériau) | 0.25 | 50265.2 | 12566.300 |
| mo029 | h | Compagnon professionnel III/CP2 poseur de membranes d'étanchéité. (main-d'œuvre) | 0.133 | 7025.96 | 934.453 |
| mo067 | h | Ouvrier professionnel II/OP poseur de membranes d'étanchéité. (main-d'œuvre) | 0.133 | 5251.76 | 698.484 |
| % | % | Frais de chantier des unités d'ouvrage | 2 % | 177996.787 | 3559.936 |
|  |  | Coûts directs |  |  | 181556.723 |

Déchets:
- pose: mt09mcr021g Mortier-colle de prise normale, C1, selon NF EN 12004, couleur grise; facteur de déchet 0.07
- pose: mt15res315a Ruban autoadhésif, de 90 mm de largeur, fournie en rouleaux de 30 m de longueur; facteur de déchet 0.0274074

## Ressources

**mt09mcr021g** kg Mortier-colle de prise normale, C1, selon NF EN 12004, couleur grise
Données techniques: Coût énergétique 3.871 MJ; Émission de CO2 0.344 kg; Code CED 17 09 04; Masse de l'élément 1 kg; Volume 0.000667 m3
Déchets:
- emballage: re170203 Plastique. (composant de déchet); quantité 0.003 kg; Code CED 17 02 03; Masse de l'élément 1 kg; Volume 0.001667 m3

**mt15res315a** m Ruban autoadhésif, de 90 mm de largeur, fournie en rouleaux de 30 m de longueur
Données techniques: Coût énergétique 0.262 MJ; Émission de CO2 0.013 kg; Code CED 17 02 03; Masse de l'élément 0.0027 kg; Volume 0.000005 m3
