# Mur rideau en aluminium

- Propriété du fichier: CYPE Ingenieros S.A.
- Format: FIEBDC-3/2016
- Logiciel: Générateur de prix de la construction. CYPE Ingenieros, S.A.
- Date: 27/01/2025
- Zone géographique: Madagascar
- Devise: MGA
- Coûts indirects: 3 %
- Frais généraux: 13 %
- Bénéfice: 6 %
- TVA: 20 %

## E Enveloppe et finition extérieure

### EL Façades légères

#### ELR Murs rideaux

**ELR010** m² Mur rideau en aluminium.
Fourniture et montage d'un mur de mur rideau en aluminium réalisé via le système d'huisseries, composé d'une ossature de profilés en aluminium laqué de couleur, constituant une réticule avec une séparation entre montants verticaux de 1,60 m et une distance entre axes de plancher de 3,40 m, comprenant trois divisions à chaque étage, sections de 60x140 mm et 4 mm d'épaisseur dans les montants et de 60x80 mm et 2 mm d'épaisseur dans les meneaux; fenêtres intégrées à ouvrant caché, invisible de l'extérieur du mur rideau, en utilisant comme système de fixation du vitrage un silicone structural sur ses quatre côtés; ancrages en acier zingués par immersion dans un bain de zinc avec réglage tridimensionnel, composés d'une plaque préalablement enveloppée dans le plancher avec des pattes et une cornière pour la fixation des montants verticaux au bâtiment, profil de liaison entre les meneaux et les montants, rupture du pont thermique, arrêts spéciaux de mur à ouvrage réalisés en tôle d'aluminium et scellés à froid avec un cordon continu de silicone noire neutre par l'extérieur; avec mur composé de 60% de surface opaque de parapets sans vitrage extérieur, bords de planchers et de faux plafonds, constituée d'un panneau isolant composé de tôle d'aluminium laqué, à l'extérieur, bac en tôle d'aluminium laqué, à l'intérieur et remplissage d'une âme isolante de 30 mm d'épaisseur, 32% de surface transparente fixe réalisée avec une vitre en verre réfléchissant traité sous vide, de 6 mm, non trempée à l'extérieur, lame d'air déshydratée de 12 mm et vitre en verre incolore de 6 mm à l'intérieur et 8% de surface transparente. Totalement monté.
Inclut: Préparation des bases de fixation pour recevoir les systèmes d'ancrage du mur rideau. Implantation des axes primaires de l'ossature. Présentation et fixation préalable à la structure du bâtiment des axes primaires de l'ossature. Alignement, aplomb et nivellement des profilés primaires. Fixation définitive de l'ossature primaire. Préparation du système de réception de l'ossature secondaire. Présentation et fixation préalable des profilés secondaires à l'ossature. Alignement, aplomb et nivellement des profilés secondaires. Fixation définitive de l'ossature secondaire. Préparation et présentation des panneaux isolants et des vitrages. Fixation aux cadres de l'ossature. Scellement final d'étanchéité.
Critère pour le métré: Surface mesurée selon documentation graphique du Projet.
Critère pour le mémoire: On mesurera la surface réellement exécutée selon les spécifications du Projet.

| Code | U | Désignation | Quantité | Prix | Montant |
|---|---|---|---|---|---|
| mt25mco010a | m² | Structure mur rideau, système à huisseries vissées et arrêt extérieur enjoliveur de couvre-joints clipsé. (matériau) | 1 | 1151948.2 | 1151948.200 |
| mt25mco020 | m² | Panneau en tôle d'aluminium, constitué de deux tôles en aluminium de 1,5 mm d'épaisseur, laquées sur une face et âme de matériau isolant de 30 mm d'épaisseur. (matériau) | 0.6 | 995663.6 | 597398.160 |
| mt25mco030a | m² | Double vitrage sur mur rideau, vitre en verre non trempé à l'extérieur. (matériau) | 0.32 | 661814 | 211780.480 |
| mt25mco040a | m² | Fenêtre s'ouvrant sur un mur rideau, système à huisseries vissées et arrêt extérieur enjoliveur de couvre-joints clipsé. (matériau) | 0.08 | 1689075.4 | 135126.032 |
| mt25mco050 | m² | Répercussion des arrêts et des ancrages divers. (matériau) | 1 | 179431.2 | 179431.200 |
| mo018 | h | Compagnon professionnel III/CP2 menuisier PVC et métal. (main-d'œuvre) | 0.674 | 7120.25 | 4799.049 |
| mo059 | h | Ouvrier professionnel II/OP menuisier PVC et métal. (main-d'œuvre) | 0.674 | 5263.73 | 3547.754 |
| mo049 | h | Compagnon professionnel III/CP2 monteur de murs rideaux. (main-d'œuvre) | 1.965 | 7220.62 | 14188.518 |
| mo096 | h | Ouvrier professionnel II/OP monteur de murs rideaux. (main-d'œuvre) | 2.808 | 5251.76 | 14746.942 |
| % | % | Frais de chantier des unités d'ouvrage | 2 % | 2312966.335 | 46259.327 |
|  |  | Coûts directs |  |  | 2359225.662 |

Déchets:
- pose: mt25mco020; facteur de déchet 0.024
- pose: mt25mco030a Double vitrage sur mur rideau, vitre en verre non trempé à l'extérieur; facteur de déchet 0.0055
- pose: mt25mco050 Répercussion des arrêts et des ancrages divers; facteur de déchet 0.00637733

## Ressources

**mt25mco010a** m² Structure mur rideau, système à huisseries vissées et arrêt extérieur enjoliveur de couvre-joints clipsé
Données techniques: Coût énergétique 849.603 MJ; Émission de CO2 61.234 kg
Déchets:
- emballage: re150101 Emballages en papier et en carton. (composant de déchet); quantité 0.115 kg; Code CED 15 01 01; Masse de l'élément 1 kg; Volume 0.001333 m3
- emballage: re170201 Bois. (composant de déchet); quantité 0.063 kg; Code CED 17 02 01; Masse de l'élément 1 kg; Volume 0.000909 m3
- emballage: re170203 Plastique. (composant de déchet); quantité 0.08 kg; Code CED 17 02 03; Masse de l'élément 1 kg; Volume 0.001667 m3
- emballage: re170604 Matériaux d'isolation distincts de ceux spécifiés dans les codes 17 06 01 et 17 06 03. (composant de déchet); quantité 0.016 kg; Code CED 17 06 04; Masse de l'élément 1 kg; Volume 0.001667 m3

**mt25mco020** m² Panneau en tôle d'aluminium
Données techniques: Coût énergétique 992.965 MJ; Émission de CO2 66.904 kg; Code CED 17 04 02; Masse de l'élément 9.2 kg; Volume 0.006133 m3
Déchets:
- emballage: re170203 Plastique; quantité 0.032 kg

**mt25mco030a** m² Double vitrage sur mur rideau, vitre en verre non trempé à l'extérieur
Données techniques: Coût énergétique 502.221 MJ; Émission de CO2 37.162 kg; Code CED 17 02 02; Masse de l'élément 37.5 kg; Volume 0.0375 m3
Déchets:
- emballage: re170604 Matériaux d'isolation distincts de ceux spécifiés dans les codes 17 06 01 et 17 06 03; quantité 0.016 kg

**mt25mco040a** m² Fenêtre s'ouvrant sur un mur rideau, système à huisseries vissées et arrêt extérieur enjoliveur de couvre-joints clipsé
Données techniques: Coût énergétique 894.848 MJ; Émission de CO2 62.732 kg
Déchets:
- emballage: re150101 Emballages en papier et en carton; quantité 0.115 kg
- emballage: re170201 Bois; quantité 0.063 kg
- emballage: re170203 Plastique; quantité 0.08 kg
- emballage: re170604 Matériaux d'isolation distincts de ceux spécifiés dans les codes 17 06 01 et 17 06 03; quantité 0.016 kg

**mt25mco050** m² Répercussion des arrêts et des ancrages divers
Données techniques: Coût énergétique 19.976 MJ; Émission de CO2 1.030 kg; Code CED 17 04 05; Masse de l'élément 1.72 kg; Volume 0.000819 m3
Déchets:
- emballage: re170203 Plastique; quantité 0.032 kg
