# Ouverture d'une baie dans une contrecloison en maçonnerie revêtue

- Propriété du fichier: CYPE Ingenieros S.A.
- Format: FIEBDC-3/2016
- Logiciel: Générateur de prix de la construction. CYPE Ingenieros, S.A.
- Date: 27/01/2025
- Zone géographique: Madagascar
- Devise: MGA
- Coûts indirects: 3 %
- Frais généraux: 13 %
- Bénéfice: 6 %
- TVA: 20 %

## F Aménagements et finitions

### FD Doublages

#### FDD Démolition

**FDD050** m² Ouverture d'une baie dans une contrecloison en maçonnerie revêtue.
Ouverture d'une baie pour mise en place postérieure de la menuiserie, dans une contrecloison, en maçonnerie revêtue, constituée de brique creuse simple de 4/5 cm d'épaisseur, avec des moyens manuels, sans affecter la stabilité de la couche ou des éléments constructifs contigus, et chargement manuel dans le camion ou la benne.
Critère d'évaluation économique: Le prix comprend la découpe préalable du contour de l'ouverture et la démolition du revêtement, mais il ne comprend ni le montage et le démontage de l'étai de la baie ni la mise en place de linteaux.
Inclut: Implantation de l'ouverture dans le parement. Découpe préalable du contour de l'ouverture. Démolition de la maçonnerie et de ses revêtements. Fragmentation des décombres en pièces maniables. Retrait et stockage des décombres. Nettoyage des restes d'ouvrage. Chargement manuel des décombres dans le camion ou la benne.
Critère pour le métré: Surface mesurée selon documentation graphique du Projet.
Critère pour le mémoire: On mesurera la surface réellement démolie selon les spécifications du Projet.

| Code | U | Désignation | Quantité | Prix | Montant |
|---|---|---|---|---|---|
| mo113 | h | Ouvrier d'exécution I/OE1 construction. (main-d'œuvre) | 0.395 | 5059.97 | 1998.688 |
| % | % | Frais de chantier des unités d'ouvrage | 2 % | 1998.688 | 39.974 |
|  |  | Coûts directs |  |  | 2038.662 |

Déchets:
- démolition: ruo170101 Béton (bétons, mortiers et préfabriqués). (composant de déchet); quantité 18.05 kg; Code CED 17 01 01; Masse de l'élément 1 kg; Volume 0.000667 m3
- démolition: ruo170102 Briques. (composant de déchet); quantité 29.349 kg; Code CED 17 01 02; Masse de l'élément 1 kg; Volume 0.0008 m3
