# Isolation thermique dans des combles perdus, par soufflage, depuis l'intérieur, de flocons de laine minérale

- Propriété du fichier: CYPE Ingenieros S.A.
- Format: FIEBDC-3/2016
- Logiciel: Générateur de prix de la construction. CYPE Ingenieros, S.A.
- Date: 27/01/2025
- Zone géographique: Madagascar
- Devise: MGA
- Coûts indirects: 3 %
- Frais généraux: 13 %
- Bénéfice: 6 %
- TVA: 20 %

## F Aménagements et finitions

### FI Isolations intérieures

#### FIQ Combles

**FIQ030** m² Isolation thermique dans des combles perdus, par soufflage, depuis l'intérieur, de flocons de laine minérale.
Isolation thermique dans des combles perdus de 40 mm d'épaisseur moyenne, par soufflage, depuis l'intérieur, de flocons en laine minérale, selon NF EN 14064-1, non aptes comme support nutritif pour le développement de champignons ou de bactéries, densité 50 kg/m³ et conductivité thermique 0,035 W/(mK), sur la surface support.
Inclut: Soufflage de l'isolant.
Critère pour le métré: Surface mesurée selon documentation graphique du Projet.
Critère pour le mémoire: On mesurera la surface réellement exécutée selon les spécifications du Projet.

| Code | U | Désignation | Quantité | Prix | Montant |
|---|---|---|---|---|---|
| mt16lvi100e | kg | Flocons en laine minérale, selon NF EN 14064-1, non aptes comme support nutritif pour le développement de champignons ou de bactéries, densité 50 kg/m³ et conductivité thermique 0,035 W/(mK), Euroclasse A1 de réaction au feu selon NF EN 13501-1, capacité d'absorption d'eau à court terme <=1 kg/m², chaleur spécifique 800 J/kgK et coefficient de résistance à la diffusion de la vapeur d'eau 1; pour remplissage des lames d'air par insufflation. (matériau) | 2 | 20537.6 | 41075.200 |
| mq08mpa020 | h | Machine à souffler l'isolant en flocons. (matériel) | 0.096 | 55247.2 | 5303.731 |
| mo030 | h | Compagnon professionnel III/CP2 poseur d'isolants en vrac ou en mousse. (main-d'œuvre) | 0.13 | 7025.96 | 913.375 |
| mo068 | h | Ouvrier professionnel II/OP poseur d'isolants en vrac ou en mousse. (main-d'œuvre) | 0.13 | 5251.76 | 682.729 |
| % | % | Frais de chantier des unités d'ouvrage | 2 % | 47975.035 | 959.501 |
|  |  | Coûts directs |  |  | 48934.536 |

Déchets:
- pose: mt16lvi100e; facteur de déchet 0.03

## Ressources

**mt16lvi100e** kg Flocons en laine minérale
Données techniques: Coût énergétique 36.640 MJ; Émission de CO2 1.850 kg; Code CED 17 06 04; Masse de l'élément 1 kg; Volume 0.001667 m3
