# Isolation thermique dans les lames d'air d'un double mur en maçonnerie, par injection, depuis l'intérieur, de mousse de polyuréthane

- Propriété du fichier: CYPE Ingenieros S.A.
- Format: FIEBDC-3/2016
- Logiciel: Générateur de prix de la construction. CYPE Ingenieros, S.A.
- Date: 27/01/2025
- Zone géographique: Madagascar
- Devise: MGA
- Coûts indirects: 3 %
- Frais généraux: 13 %
- Bénéfice: 6 %
- TVA: 20 %

## F Aménagements et finitions

### FI Isolations intérieures

#### FIU Doublages

**FIU010** m² Isolation thermique dans les lames d'air d'un double mur en maçonnerie, par injection, depuis l'intérieur, de mousse de polyuréthane.
Isolation thermique dans les murs à double couche de maçonnerie, en remplissant l'intérieur de la lame d'air de 40 mm d'épaisseur moyenne, par injection, depuis l'intérieur, de mousse de polyuréthane de faible densité, densité 18 kg/m³ et conductivité thermique 0,035 W/(mK).
Inclut: Inspection endoscopique de la lame d'air. Implantation et réalisation des trous dans le parement. Protection des éléments du contour qui pourraient être affectés durant les travaux d'injection. Injection de l'isolant. Bouchage des trous. Nettoyage final.
Critère pour le métré: Surface mesurée selon documentation graphique du Projet.
Critère pour le mémoire: On mesurera la surface réellement exécutée selon les spécifications du Projet.

| Code | U | Désignation | Quantité | Prix | Montant |
|---|---|---|---|---|---|
| mt16pop020c | m² | Mousse de polyuréthane injectée "in situ", densité 18 kg/m³, conductivité thermique 0,035 W/(mK), Euroclasse F de réaction au feu selon NF EN 13501-1, selon NF EN 14315-1; pour le remplissage d'une lame d'air de 40 mm d'épaisseur moyenne, dans des murs double couche de maçonnerie. (matériau) | 1 | 21248.6 | 21248.600 |
| mt28mop190b | kg | Mortier de ciment, type GP CSIII W2, selon NF EN 998-1, pour utilisation à l'extérieur, couleur grise, composé de ciment à haute résistance, granulats sélectionnés et autres additifs, fourni en sacs. (matériau) | 0.6 | 1130.6 | 678.360 |
| mq08mpa040 | h | Machine à injecter l'isolant dans des lames d'air. (matériel) | 0.093 | 48720.6 | 4531.016 |
| mo030 | h | Compagnon professionnel III/CP2 poseur d'isolants en vrac ou en mousse. (main-d'œuvre) | 0.108 | 7025.96 | 758.804 |
| mo068 | h | Ouvrier professionnel II/OP poseur d'isolants en vrac ou en mousse. (main-d'œuvre) | 0.108 | 5251.76 | 567.190 |
| % | % | Frais de chantier des unités d'ouvrage | 2 % | 27783.970 | 555.679 |
|  |  | Coûts directs |  |  | 28339.649 |

Déchets:
- pose: mt16pop020c; facteur de déchet 0.024
- pose: mt28mop190b; facteur de déchet 0.0198

## Ressources

**mt16pop020c** m² Mousse de polyuréthane injectée "in situ"
Données techniques: Coût énergétique 103.810 MJ; Émission de CO2 5.040 kg; Code CED 17 06 04; Masse de l'élément 0.72 kg; Volume 0.0012 m3

**mt28mop190b** kg Mortier de ciment
Données techniques: Coût énergétique 3.345 MJ; Émission de CO2 0.258 kg; Code CED 17 01 01; Masse de l'élément 1 kg; Volume 0.000667 m3
Déchets:
- emballage: re150101 Emballages en papier et en carton. (composant de déchet); quantité 0.009 kg; Code CED 15 01 01; Masse de l'élément 1 kg; Volume 0.001333 m3
