# Retrait d'une porte intérieure

- Propriété du fichier: CYPE Ingenieros S.A.
- Format: FIEBDC-3/2016
- Logiciel: Générateur de prix de la construction. CYPE Ingenieros, S.A.
- Date: 27/01/2025
- Zone géographique: Madagascar
- Devise: MGA
- Coûts indirects: 3 %
- Frais généraux: 13 %
- Bénéfice: 6 %
- TVA: 20 %

## F Aménagements et finitions

### FK Menuiseries intérieures et meubles

#### FKD Démolition

**FKD050** m² Retrait d'une porte intérieure.
Retrait d'une porte intérieure en bois, avec des moyens manuels, sans détériorer la parement auquel elle est fixée, et chargement manuel dans le camion ou la benne.
Critère d'évaluation économique: Le prix comprend le retrait des vantaux, des cadres, des couvre-joints et des ferrures.
Inclut: Retrait de l'élément. Retrait et stockage du matériau enlevé. Nettoyage des restes d'ouvrage. Chargement manuel du matériau enlevé et des restes d'ouvrage dans le camion ou la benne.
Critère pour le métré: Surface mesurée selon documentation graphique du Projet.
Critère pour le mémoire: On mesurera la surface réellement démontée selon les spécifications du Projet.

| Code | U | Désignation | Quantité | Prix | Montant |
|---|---|---|---|---|---|
| mo058 | h | Ouvrier professionnel II/OP menuisier bois. (main-d'œuvre) | 0.29 | 5285.27 | 1532.728 |
| % | % | Frais de chantier des unités d'ouvrage | 2 % | 1532.728 | 30.655 |
|  |  | Coûts directs |  |  | 1563.383 |

Déchets:
- démolition: ruo170201 Bois. (composant de déchet); quantité 25.139 kg; Code CED 17 02 01; Masse de l'élément 1 kg; Volume 0.000909 m3
- démolition: ruo170401 Cuivre, bronze, laiton. (composant de déchet); quantité 25.139 kg; Code CED 17 04 01; Masse de l'élément 1 kg; Volume 0.000667 m3
