# Bardage métallique avec tôles d'acier inoxydable

- Propriété du fichier: CYPE Ingenieros S.A.
- Format: FIEBDC-3/2016
- Logiciel: Générateur de prix de la construction. CYPE Ingenieros, S.A.
- Date: 27/01/2025
- Zone géographique: Madagascar
- Devise: MGA
- Coûts indirects: 3 %
- Frais généraux: 13 %
- Bénéfice: 6 %
- TVA: 20 %

## F Aménagements et finitions

### FM Revêtements de murs

#### FME Métallique

**FME010** m² Bardage métallique avec tôles d'acier inoxydable.
Bardage métallique avec tôle en acier inoxydable AISI 304, de 0,6 mm d'épaisseur, finition mat. Mise en place: système de fixation cachée avec vis en acier inoxydable sur sous-structure support constituée de profilés oméga en acier galvanisé, de 85 mm de largeur, avec une séparation de 600 mm. Comprend les ancrages mécaniques pour la fixation de l'ossature de soutien au parement.
Inclut: Nettoyage et préparation de la surface support. Implantation. Fixation des profilés sur le parement. Découpe et préparation du revêtement. Mise en place et fixation du revêtement. Résolution des rencontres et des points singuliers.
Critère pour le métré: Surface mesurée selon documentation graphique du Projet, en déduisant les ouvertures de surface supérieure à 2 m².
Critère pour le mémoire: On mesurera la surface réellement exécutée selon les spécifications du Projet, en déduisant les ouvertures de surface supérieure à 2 m².

| Code | U | Désignation | Quantité | Prix | Montant |
|---|---|---|---|---|---|
| mt29pme030a | m | Profilé oméga en acier galvanisé, de 85 mm de largeur. (matériau) | 1.66 | 14282.8 | 23709.448 |
| mt26aaa033a | U | Ancrage mécanique avec cheville en nylon et vis en acier galvanisé, à tête fraisée. (matériau) | 12 | 2081.4 | 24976.800 |
| mt29pme010a | m² | Tôle en acier inoxydable AISI 304, de 0,6 mm d'épaisseur, finition mat. Fixation à la sous-structure support avec des vis en acier inoxydable avec le système de fixation cachée, pour revêtement des parements. Comprend ossature cachée avec des vis en acier inoxydable pour la liaison des tôles entre elles. (matériau) | 1.05 | 299937.2 | 314934.060 |
| mo018 | h | Compagnon professionnel III/CP2 menuisier PVC et métal. (main-d'œuvre) | 0.366 | 7120.25 | 2606.012 |
| mo059 | h | Ouvrier professionnel II/OP menuisier PVC et métal. (main-d'œuvre) | 0.366 | 5263.73 | 1926.525 |
| % | % | Frais de chantier des unités d'ouvrage | 2 % | 368152.845 | 7363.057 |
|  |  | Coûts directs |  |  | 375515.902 |

Déchets:
- pose: mt29pme030a Profilé oméga en acier galvanisé, de 85 mm de largeur; facteur de déchet 0.0160606
- pose: mt26aaa033a Ancrage mécanique avec cheville en nylon et vis en acier galvanisé, à tête fraisée; facteur de déchet 0.00430435
- pose: mt29pme010a; facteur de déchet 0.0045

## Ressources

**mt29pme030a** m Profilé oméga en acier galvanisé, de 85 mm de largeur
Données techniques: Coût énergétique 17.109 MJ; Émission de CO2 1.717 kg; Code CED 17 04 05; Masse de l'élément 0.66 kg; Volume 0.000314 m3
Déchets:
- emballage: re170203 Plastique. (composant de déchet); quantité 0.006 kg; Code CED 17 02 03; Masse de l'élément 1 kg; Volume 0.001667 m3

**mt26aaa033a** U Ancrage mécanique avec cheville en nylon et vis en acier galvanisé, à tête fraisée
Données techniques: Coût énergétique 1.599 MJ; Émission de CO2 0.133 kg; Code CED 17 04 05; Masse de l'élément 0.046 kg; Volume 0.000022 m3
Déchets:
- emballage: re150101 Emballages en papier et en carton. (composant de déchet); quantité 0.001 kg; Code CED 15 01 01; Masse de l'élément 1 kg; Volume 0.001333 m3

**mt29pme010a** m² Tôle en acier inoxydable AISI 304
Données techniques: Coût énergétique 228.819 MJ; Émission de CO2 33.334 kg; Code CED 17 04 05; Masse de l'élément 4.74 kg; Volume 0.002257 m3
Déchets:
- emballage: re170203 Plastique; quantité 0.032 kg
