# Impression antioxydante sur tuyauterie en acier galvanisé

- Propriété du fichier: CYPE Ingenieros S.A.
- Format: FIEBDC-3/2016
- Logiciel: Générateur de prix de la construction. CYPE Ingenieros, S.A.
- Date: 27/01/2025
- Zone géographique: Madagascar
- Devise: MGA
- Coûts indirects: 3 %
- Frais généraux: 13 %
- Bénéfice: 6 %
- TVA: 20 %

## F Aménagements et finitions

### FP Peintures

#### FPE Spéciales métal

**FPE210** m Impression antioxydante sur tuyauterie en acier galvanisé.
Application manuelle d'une couche d'impression phosphochromative à un seul composant, couleur grise, finition mat, à base de résines de butyral de polyvinyle modifié, pigments antioxydants exempts de chromates, pigments de type "extenseur" et dissolvant formulé à base d'un mélange d'hydrocarbures, alcools et dissolvant cétonique, sur tuyauterie intérieure en acier galvanisé de 1" de diamètre nominal intérieur.
Inclut: Préparation et nettoyage de la surface support. Application de la couche d'impression.
Critère pour le métré: Longueur mesurée selon documentation graphique du Projet.
Critère pour le mémoire: On mesurera la longueur réellement exécutée selon les spécifications du Projet.

| Code | U | Désignation | Quantité | Prix | Montant |
|---|---|---|---|---|---|
| mt27pfi202a | l | Impression phosphochromative à un seul composant, couleur grise, finition mat, à base de résines de butyral de polyvinyle modifié, pigments antioxydants exempts de chromates, pigments de type "extenseur" et dissolvant formulé à base d'un mélange d'hydrocarbures, alcools et dissolvant cétonique, à appliquer à la brosse ou au pistolet sur surfaces métalliques. (matériau) | 0.006 | 106935.2 | 641.611 |
| mo038 | h | Compagnon professionnel III/CP2 peintre. (main-d'œuvre) | 0.029 | 7025.96 | 203.753 |
| mo076 | h | Ouvrier professionnel II/OP peintre. (main-d'œuvre) | 0.009 | 5251.76 | 47.266 |
| % | % | Frais de chantier des unités d'ouvrage | 2 % | 892.630 | 17.853 |
|  |  | Coûts directs |  |  | 910.483 |
