# Revêtement de marche d'escalier intérieur, avec des pièces en pierre naturelle. Pose en couche épaisse

- Propriété du fichier: CYPE Ingenieros S.A.
- Format: FIEBDC-3/2016
- Logiciel: Générateur de prix de la construction. CYPE Ingenieros, S.A.
- Date: 27/01/2025
- Zone géographique: Madagascar
- Devise: MGA
- Coûts indirects: 3 %
- Frais généraux: 13 %
- Bénéfice: 6 %
- TVA: 20 %

## F Aménagements et finitions

### FY Revêtements d'escaliers

#### FYP Pierre naturelle

**FYP040** U Revêtement de marche d'escalier intérieur, avec des pièces en pierre naturelle. Pose en couche épaisse.
Revêtement de marche d'escalier intérieur, de 100 cm de largeur, avec des pièces en pierre naturelle, de forme droite, constitué de marche droit en marbre, provenant d'Espagne, Crème Levant, longueur jusqu'à 100 cm et 3 cm d'épaisseur, face et bords polis et contremarche en marbre, provenant d'Espagne, Crème Levant, jusqu'à 100 cm de long par 16 cm de large et 2 cm d'épaisseur, polie. POSE: en couche épaisse avec du mortier de ciment M-5. JOINTOIEMENT: avec du mortier de joints cémenteux, CG1, pour joints minces (entre 1,5 et 3 mm), avec la même tonalité des pièces.
Inclut: Implantation et tracé des marches, des contremarches et des plinthes. Découpe des pièces et réalisation des assemblages des coins intérieurs et des extérieurs. Humectage des marches. Mise en place de la contremarche et du dessus de la première marche avec du mortier. Tension des cordeaux. Mise en place des contremarches et des marches. Mise en place d'une plinthe. Remplissage des joints. Nettoyage du tronçon.
Critère pour le métré: Nombre d'unités prévues, selon documentation graphique du Projet.
Critère pour le mémoire: On mesurera le nombre d'unités réellement exécutées selon les spécifications du Projet.

| Code | U | Désignation | Quantité | Prix | Montant |
|---|---|---|---|---|---|
| mt18pmn110ka | U | Marche droit en marbre, provenant d'Espagne, Crème Levant, longueur jusqu'à 100 cm et 3 cm d'épaisseur, face et bords polis, densité 2720 kg/m³, selon NF EN 1936, résistance à la compression 131,6 MPa, selon NF EN 1926, résistance à la flexion 11,4 MPa, selon NF EN 12372, absorption d'eau par capillarité inférieure à 5 kg/m² min½, selon NF EN 1925, coefficient d'absorption d'eau <= 0,4%, selon NF EN 13755, Euroclasse A1 de réaction au feu, résistance à l'abrasion 2,76 mm, selon NF EN 14157, résistance à la glissance en conditions sèches (indice SRV) 53, résistance à la glissance en conditions humides (indice SRV) 14, selon NF EN 14231; selon NF EN 12058. (matériau) | 1 | 93172.2 | 93172.200 |
| mt18pmn111ka | U | Contremarche en marbre, provenant d'Espagne, Crème Levant, jusqu'à 100 cm de long par 16 cm de large et 2 cm d'épaisseur, polie, densité 2690 kg/m³, selon NF EN 1936, résistance à la compression 131,6 MPa, selon NF EN 1926, résistance à la flexion 11,4 MPa, selon NF EN 12372, absorption d'eau par capillarité inférieure à 5 kg/m² min½, selon NF EN 1925, coefficient d'absorption d'eau <= 0,4%, selon NF EN 13755, Euroclasse A1 de réaction au feu, résistance à l'abrasion 2,76 mm, selon NF EN 14157, résistance à la glissance en conditions sèches (indice SRV) 53, résistance à la glissance en conditions humides (indice SRV) 14, selon NF EN 14231; selon NF EN 12058. (matériau) | 1 | 69917.8 | 69917.800 |
| mt18zmn110u | U | Plinthe pour escalier en marbre, provenant d'Espagne, Crème Levant, de deux pièces, 37x7x2 cm, face et bords polis, densité 2690 kg/m³, selon NF EN 1936, résistance à la compression 131,6 MPa, selon NF EN 1926, résistance à la flexion 11,4 MPa, selon NF EN 12372, absorption d'eau par capillarité inférieure à 5 kg/m² min½, selon NF EN 1925, coefficient d'absorption d'eau <= 0,4%, selon NF EN 13755, Euroclasse A1 de réaction au feu, résistance à l'abrasion 2,76 mm, selon NF EN 14157, résistance à la glissance en conditions sèches (indice SRV) 53, résistance à la glissance en conditions humides (indice SRV) 14, selon NF EN 14231; selon NF EN 12058. (matériau) | 1 | 20412 | 20412.000 |
| mt09mor010c | m³ | Mortier de ciment CEM II/B-P 32,5 N type M-5, confectionné sur site avec 250 kg/m³ de ciment et une proportion en volume 1/6. (matériau) | 0.02 | 695055.2 | 13901.104 |
| mt09mcr060c | kg | Mortier de joints cémenteux, CG1, pour joint minimum entre 1,5 et 3 mm, selon NF EN 13888. (matériau) | 0.15 | 4219.8 | 632.970 |
| mo023 | h | Compagnon professionnel III/CP2 carreleur en revêtements de sols. (main-d'œuvre) | 0.871 | 7025.96 | 6119.611 |
| mo061 | h | Ouvrier professionnel II/OP carreleur en revêtements de sols. (main-d'œuvre) | 0.871 | 5251.76 | 4574.283 |
| mo113 | h | Ouvrier d'exécution I/OE1 construction. (main-d'œuvre) | 0.871 | 5059.97 | 4407.234 |
| % | % | Frais de chantier des unités d'ouvrage | 2 % | 213137.202 | 4262.744 |
|  |  | Coûts directs |  |  | 217399.946 |

Déchets:
- pose: mt18pmn110ka; facteur de déchet 0.0329103
- pose: mt18pmn111ka; facteur de déchet 0.0372413
- pose: mt18zmn110u; facteur de déchet 0.0384999
- pose: mt09mor010c; facteur de déchet 0.0036
- pose: mt09mcr060c Mortier de joints cémenteux, CG1, pour joint minimum entre 1,5 et 3 mm, selon NF EN 13888; facteur de déchet 0.07

## Ressources

**mt18pmn110ka** U Marche droit en marbre
Données techniques: Coût énergétique 64.681 MJ; Émission de CO2 2.554 kg; Code CED 01 04 13; Masse de l'élément 26.73 kg; Volume 0.01782 m3
Déchets:
- emballage: re170201 Bois. (composant de déchet); quantité 0.001 kg; Code CED 17 02 01; Masse de l'élément 1 kg; Volume 0.000909 m3
- emballage: re170203 Plastique. (composant de déchet); quantité 0.087 kg; Code CED 17 02 03; Masse de l'élément 1 kg; Volume 0.001667 m3

**mt18pmn111ka** U Contremarche en marbre
Données techniques: Coût énergétique 26.179 MJ; Émission de CO2 1.082 kg; Code CED 01 04 13; Masse de l'élément 8.64 kg; Volume 0.00576 m3
Déchets:
- emballage: re170201 Bois; quantité 0.001 kg
- emballage: re170203 Plastique; quantité 0.082 kg

**mt18zmn110u** U Plinthe pour escalier en marbre
Données techniques: Coût énergétique 10.823 MJ; Émission de CO2 0.495 kg; Code CED 01 04 13; Masse de l'élément 1.3986 kg; Volume 0.000932 m3
Déchets:
- emballage: re170201 Bois; quantité 0.001 kg
- emballage: re170203 Plastique; quantité 0.08 kg

**mt09mor010c** m³ Mortier de ciment CEM II/B-P 32,5 N type M-5
Données techniques: Coût énergétique 3724.000 MJ; Émission de CO2 323.000 kg; Code CED 17 01 01; Masse de l'élément 1900 kg; Volume 1.266667 m3

**mt09mcr060c** kg Mortier de joints cémenteux, CG1, pour joint minimum entre 1,5 et 3 mm, selon NF EN 13888
Données techniques: Coût énergétique 7.725 MJ; Émission de CO2 0.576 kg; Code CED 17 09 04; Masse de l'élément 1 kg; Volume 0.000667 m3
Déchets:
- emballage: re150101 Emballages en papier et en carton. (composant de déchet); quantité 0.02 kg; Code CED 15 01 01; Masse de l'élément 1 kg; Volume 0.001333 m3
- emballage: re170201 Bois; quantité 0.005 kg
- emballage: re170203 Plastique; quantité 0.008 kg
