# Décoration d'une entrée

- Propriété du fichier: CYPE Ingenieros S.A.
- Format: FIEBDC-3/2016
- Logiciel: Générateur de prix de la construction. CYPE Ingenieros, S.A.
- Date: 27/01/2025
- Zone géographique: Madagascar
- Devise: MGA
- Coûts indirects: 3 %
- Frais généraux: 13 %
- Bénéfice: 6 %
- TVA: 20 %

## F Aménagements et finitions

### FZ Zones communes

#### FZE Entrées

**FZE010** U Décoration d'une entrée.
Prix: 5983358
Décoration de l'entrée d'un bâtiment de logements par la réalisation des revêtements des parements verticaux et le montage de la menuiserie extérieure de l'accès à l'entrée. Caractéristiques et qualités des matériaux à choisir par la Direction d'ouvrage.
Inclut: Marquage des points de fixation. Mise en place de la menuiserie. Scellement des joints périphériques. Ajustement final. Préparation du parement support à revêtir. Réalisation d'une finition superficielle.
Critère pour le métré: Nombre d'unités prévues, selon documentation graphique du Projet.
Critère pour le mémoire: On mesurera le nombre d'unités réellement exécutées selon les spécifications du Projet.

| Code | U | Désignation | Prix |
|---|---|---|---|
| % | % | Frais de chantier des unités d'ouvrage | 0 |
