# Élément de signalisation

- Propriété du fichier: CYPE Ingenieros S.A.
- Format: FIEBDC-3/2016
- Logiciel: Générateur de prix de la construction. CYPE Ingenieros, S.A.
- Date: 27/01/2025
- Zone géographique: Madagascar
- Devise: MGA
- Coûts indirects: 3 %
- Frais généraux: 13 %
- Bénéfice: 6 %
- TVA: 20 %

## F Aménagements et finitions

### FZ Zones communes

#### FZS Signalétique

**FZS010** U Élément de signalisation.
Enseigne avec support de bois pour signalisation de logement, de 85x85 mm, avec les lettres ou les nombres gravés en laiton extra.
Inclut: Implantation. Fixation au parement via des éléments d'ancrage.
Critère pour le métré: Nombre d'unités prévues, selon documentation graphique du Projet.
Critère pour le mémoire: On mesurera le nombre d'unités réellement mises en place selon les spécifications du Projet.

| Code | U | Désignation | Quantité | Prix | Montant |
|---|---|---|---|---|---|
| mt45rsv010a | U | Enseigne de signalisation pour la dénomination de logement, avec support de bois, de 85x85 mm, avec les lettres ou les numéros gravés en laiton extra. Comprend éléments de fixation. (matériau) | 1 | 31723.4 | 31723.400 |
| mo080 | h | Ouvrier professionnel II/OP monteur. (main-d'œuvre) | 0.131 | 5251.76 | 687.981 |
| % | % | Frais de chantier des unités d'ouvrage | 2 % | 32411.381 | 648.228 |
|  |  | Coûts directs |  |  | 33059.609 |

## Ressources

**mt45rsv010a** U Enseigne de signalisation pour la dénomination de logement
Données techniques: Coût énergétique 0.017 MJ; Émission de CO2 0.027 kg
Déchets:
- emballage: re150101 Emballages en papier et en carton. (composant de déchet); quantité 0.032 kg; Code CED 15 01 01; Masse de l'élément 1 kg; Volume 0.001333 m3
