# Banc en panneau phénolique HPL pour vestiaire

- Propriété du fichier: CYPE Ingenieros S.A.
- Format: FIEBDC-3/2016
- Logiciel: Générateur de prix de la construction. CYPE Ingenieros, S.A.
- Date: 27/01/2025
- Zone géographique: Madagascar
- Devise: MGA
- Coûts indirects: 3 %
- Frais généraux: 13 %
- Bénéfice: 6 %
- TVA: 20 %

## F Aménagements et finitions

### FZ Zones communes

#### FZV Vestiaires

**FZV040** U Banc en panneau phénolique HPL pour vestiaire.
Banc pour vestiaire avec range-chaussures, de 1000 mm de longueur, 390 mm de profondeur et 420 mm de hauteur, constitué de siège à deux planches et range-chaussures à une planche, de planche phénolique HPL, couleur à choisir, de 150x13 mm de section, fixés à une structure tubulaire en acier, de 35x35 mm de section, peinte avec de la résine époxy/polyester couleur blanche.
Inclut: Implantation. Montage et mise en place du banc.
Critère pour le métré: Nombre d'unités prévues, selon documentation graphique du Projet.
Critère pour le mémoire: On mesurera le nombre d'unités réellement mises en place selon les spécifications du Projet.

| Code | U | Désignation | Quantité | Prix | Montant |
|---|---|---|---|---|---|
| mt45bvg100a | U | Banc pour vestiaire avec range-chaussures, de 1000 mm de longueur, 390 mm de profondeur et 420 mm de hauteur, constitué de siège à deux planches et range-chaussures à une planche, de planche phénolique HPL, couleur à choisir, de 150x13 mm de section, fixés à une structure tubulaire en acier, de 35x35 mm de section, peinte avec de la résine époxy/polyester couleur blanche, y compris accessoires de montage. (matériau) | 1 | 825383.4 | 825383.400 |
| mo011 | h | Compagnon professionnel III/CP2 monteur. (main-d'œuvre) | 0.167 | 7220.62 | 1205.844 |
| mo080 | h | Ouvrier professionnel II/OP monteur. (main-d'œuvre) | 0.167 | 5251.76 | 877.044 |
| % | % | Frais de chantier des unités d'ouvrage | 2 % | 827466.288 | 16549.326 |
|  |  | Coûts directs |  |  | 844015.614 |

## Ressources

**mt45bvg100a** U Banc pour vestiaire avec range-chaussures
Données techniques: Coût énergétique 331.771 MJ; Émission de CO2 13.568 kg
Déchets:
- emballage: re150101 Emballages en papier et en carton. (composant de déchet); quantité 0.505 kg; Code CED 15 01 01; Masse de l'élément 1 kg; Volume 0.001333 m3
