# Renfort de poutre ou poutrelle en bois sur sa face inférieure, via un profilé laminé composé

- Propriété du fichier: CYPE Ingenieros S.A.
- Format: FIEBDC-3/2016
- Logiciel: Générateur de prix de la construction. CYPE Ingenieros, S.A.
- Date: 27/01/2025
- Zone géographique: Madagascar
- Devise: MGA
- Coûts indirects: 3 %
- Frais généraux: 13 %
- Bénéfice: 6 %
- TVA: 20 %

## G Structure et gros oeuvre

### GA Transformations et réparations

#### GAS Transformations d'éléments en bois

**GAS030** U Renfort de poutre ou poutrelle en bois sur sa face inférieure, via un profilé laminé composé.
Renfort métallique dans la face inférieure de la poutre ou de la poutrelle en bois en mauvais état ou détériorée, formé d'un profilé composé IPE 140 + UPN 240, en acier laminé NF EN 10025 S275JR, de 400 cm, appuyé sur deux supports métalliques de postcontrainte, ancrés à l'élément d'appui de la poutre ou de la poutrelle en bois, et remplissage postérieur de l'intérieur de la pièce en U avec un mortier de haute résistance.
Inclut: Assainissement des zones dégradées du bois. Préparation de la zone d'ancrage des pièces du support. Ancrage des pièces support à la structure porteuse. Remplissage de l'intérieur de la pièce en U avec du mortier. Mise en place du profilé de renfort sur les pièces support. Serrage des boulons précontraints des pièces support.
Critère pour le métré: Nombre d'unités prévues, selon documentation graphique du Projet.
Critère pour le mémoire: On mesurera le nombre d'unités réellement exécutées selon les spécifications du Projet.

| Code | U | Désignation | Quantité | Prix | Montant |
|---|---|---|---|---|---|
| mt07ala230 | U | Support de post-tension métallique, pour l'ancrage d'un renfort inférieur de poutres ou de poutrelles en bois via un profilé laminé composé. (matériau) | 2 | 287291 | 574582.000 |
| mt26reh305cd | U | Ancrage constitué d'une tige filetée en acier galvanisé qualité 5.8, selon NF EN ISO 898-1 de 12 mm de diamètre, et 160 mm de longueur, écrou et rondelle, pour fixations sur structures en béton. (matériau) | 8 | 12129.6 | 97036.800 |
| mt26reh306 | U | Cartouche de résine pour ancrage chimique à tiges filetées dans les perforations d'éléments structuraux en béton. (matériau) | 1 | 55623.6 | 55623.600 |
| mt07ala231a | m | Profilé composé IPE 140 + UPN 240, d'acier laminé NF EN 10025 S275JR, pour renfort de poutres ou de poutrelles en bois. (matériau) | 4 | 677032 | 2708128.000 |
| mt09reh304 | kg | Mortier thixotropique à deux composants, à base de ciment amélioré avec des résines synthétiques, des fumées de silice et des fibres de polyamide, de résistance mécanique élevée et retrait contrôlé, pour la réparation et la régularisation des éléments structuraux en béton. (matériau) | 20 | 7836.8 | 156736.000 |
| mo020 | h | Compagnon professionnel III/CP2 construction. (main-d'œuvre) | 13.949 | 7025.96 | 98005.116 |
| mo112 | h | Ouvrier d'exécution I/OE2 construction. (main-d'œuvre) | 13.949 | 5143.96 | 71753.098 |
| % | % | Frais de chantier des unités d'ouvrage | 2 % | 3761864.614 | 75237.292 |
|  |  | Coûts directs |  |  | 3837101.906 |

Déchets:
- pose: mt26reh305cd; facteur de déchet 0.0188014
- pose: mt26reh306 Cartouche de résine pour ancrage chimique à tiges filetées dans les perforations d'éléments structuraux en béton; facteur de déchet 0.06
- pose: mt07ala231a Profilé composé IPE 140 + UPN 240, d'acier laminé NF EN 10025 S275JR, pour renfort de poutres ou de poutrelles en bois; facteur de déchet 0.00918269
- pose: mt09reh304; facteur de déchet 0.0063

## Ressources

**mt26reh305cd** U Ancrage constitué d'une tige filetée en acier galvanisé qualité 5.8
Données techniques: Coût énergétique 5.961 MJ; Émission de CO2 0.481 kg; Code CED 17 04 05; Masse de l'élément 0.141 kg; Volume 0.000067 m3
Déchets:
- emballage: re170203 Plastique. (composant de déchet); quantité 0.025 kg; Code CED 17 02 03; Masse de l'élément 1 kg; Volume 0.001667 m3

**mt26reh306** U Cartouche de résine pour ancrage chimique à tiges filetées dans les perforations d'éléments structuraux en béton
Données techniques: Coût énergétique 61.570 MJ; Émission de CO2 2.449 kg; Code CED 17 09 04; Masse de l'élément 0.6 kg; Volume 0.0004 m3
Déchets:
- emballage: re170203 Plastique; quantité 0.1 kg

**mt07ala231a** m Profilé composé IPE 140 + UPN 240, d'acier laminé NF EN 10025 S275JR, pour renfort de poutres ou de poutrelles en bois
Données techniques: Coût énergétique 453.163 MJ; Émission de CO2 23.511 kg; Code CED 17 04 05; Masse de l'élément 46.1 kg; Volume 0.021952 m3

**mt09reh304** kg Mortier thixotropique à deux composants
Données techniques: Coût énergétique 8.384 MJ; Émission de CO2 0.544 kg; Code CED 17 01 01; Masse de l'élément 1 kg; Volume 0.000667 m3
Déchets:
- emballage: re150101 Emballages en papier et en carton. (composant de déchet); quantité 0.014 kg; Code CED 15 01 01; Masse de l'élément 1 kg; Volume 0.001333 m3
- emballage: re170201 Bois. (composant de déchet); quantité 0.001 kg; Code CED 17 02 01; Masse de l'élément 1 kg; Volume 0.000909 m3
- emballage: re170203 Plastique; quantité 0.003 kg
