# Mur extérieur

- Propriété du fichier: CYPE Ingenieros S.A.
- Format: FIEBDC-3/2016
- Logiciel: Générateur de prix de la construction. CYPE Ingenieros, S.A.
- Date: 27/01/2025
- Zone géographique: Madagascar
- Devise: MGA
- Coûts indirects: 3 %
- Frais généraux: 13 %
- Bénéfice: 6 %
- TVA: 20 %

## G Structure et gros oeuvre

### GM Murs

#### GMF Béton préfabriqué et précoffré

**GMF010** m² Mur extérieur.
Mur précoffré, en béton, de 20 cm d'épaisseur, composé de deux plaques en béton de 5 cm d'épaisseur chacune, avec faces visibles de couleur grise, avec texture lisse, séparées par des treillis métalliques, ouvertures avec ou sans mannequin en bois, pour des hauteurs allant jusqu'à 3 m et des longueurs maximales de 8,50 m, bétonnage du noyau central avec du béton confectionné sur le chantier BCN: CPJ-CEM II/A 32,5 - TP - B 30 - 15/25 - E: 2a - BA - P 18-305, coulage avec des moyens manuels; étaiement et désétaiement du mur, une fois que le béton a atteint la résistance adéquate.
Critère d'évaluation économique: Le prix comprend les pièces spéciales.
Inclut: Implantation du mur. Mise en place du double mur par grue, aplomb et attache des étais. Préparation du béton. Bétonnage du noyau par phases. Vibrage du béton coulé dans chaque phase. Désétaiement de l'ensemble.
Critère pour le métré: Surface mesurée selon documentation graphique du Projet, sans dupliquer les coins ni les rencontres, en déduisant les ouvertures de surface supérieure à 3 m².
Critère pour le mémoire: On mesurera la surface réellement exécutée selon les spécifications du Projet, sans dupliquer les coins ni les rencontres, en déduisant les ouvertures de surface supérieure à 3 m².

| Code | U | Désignation | Quantité | Prix | Montant |
|---|---|---|---|---|---|
| mt07pha100a | m² | Mur précoffré, en béton, de 20 cm d'épaisseur, composé de deux plaques en béton de 5 cm d'épaisseur chacune, avec faces visibles de couleur grise, avec texture lisse, séparées par des treillis métalliques, ouvertures avec ou sans mannequin en bois, pour des hauteurs allant jusqu'à 3 m et des longueurs maximales de 8,50 m, selon NF EN 14992. (matériau) | 1 | 599756.8 | 599756.800 |
| mt08aaa010a | m³ | Eau. (matériau) | 0.019 | 9042.4 | 171.806 |
| mt01arg000a | m³ | Sable criblé. (matériau) | 0.04 | 133586 | 5343.440 |
| mt01arg001ar | m³ | Gros granulats homogénéisés, de taille maximale 15/25 mm. (matériau) | 0.075 | 142658 | 10699.350 |
| mt08cem000a | kg | Ciment gris en sacs. (matériau) | 48.3 | 657 | 31733.100 |
| mt50spa052b | m | Grosse planche en bois de pin, de 20x7,2 cm. (matériau) | 0.02 | 45371.6 | 907.432 |
| mt50spa081a | U | Étai métallique télescopique, allant jusqu'à 3 m de hauteur. (matériau) | 0.013 | 138182.2 | 1796.369 |
| mq07gte010c | h | Grue autopropulsée à bras télescopique avec une capacité d'élévation de 30 t et 27 m de hauteur maximale de travail. (matériel) | 0.348 | 284735.2 | 99087.850 |
| mq06hor010 | h | Bétonnière électrique avec une capacité de gâchage de 160 l. (matériel) | 0.073 | 13090.8 | 955.628 |
| mo113 | h | Ouvrier d'exécution I/OE1 construction. (main-d'œuvre) | 0.167 | 5059.97 | 845.015 |
| mo112 | h | Ouvrier d'exécution I/OE2 construction. (main-d'œuvre) | 0.175 | 5143.96 | 900.193 |
| mo046 | h | Compagnon professionnel III/CP2 monteur de structures préfabriquées en béton. (main-d'œuvre) | 1.137 | 7311.86 | 8313.585 |
| mo093 | h | Ouvrier professionnel II/OP monteur de structures préfabriquées en béton. (main-d'œuvre) | 1.137 | 5462.4 | 6210.749 |
| % | % | Frais de chantier des unités d'ouvrage | 2 % | 766721.317 | 15334.426 |
|  |  | Coûts directs |  |  | 782055.743 |

Déchets:
- pose: mt07pha100a; facteur de déchet 0.0084
- pose: mt01arg000a Sable criblé; facteur de déchet 0.003
- pose: mt01arg001ar Gros granulats homogénéisés, de taille maximale 15/25 mm; facteur de déchet 0.00662338
- pose: mt08cem000a Ciment gris en sacs; facteur de déchet 0.00756
- pose: mt50spa052b Grosse planche en bois de pin, de 20x7,2 cm; facteur de déchet 1
- pose: mt50spa081a Étai métallique télescopique, allant jusqu'à 3 m de hauteur; facteur de déchet 1

## Ressources

**mt07pha100a** m² Mur précoffré, en béton
Données techniques: Coût énergétique 445.705 MJ; Émission de CO2 43.079 kg; Code CED 17 01 01; Masse de l'élément 240 kg; Volume 0.16 m3
Déchets:
- emballage: re170201 Bois. (composant de déchet); quantité 0.841 kg; Code CED 17 02 01; Masse de l'élément 1 kg; Volume 0.000909 m3
- emballage: re170203 Plastique. (composant de déchet); quantité 0.3 kg; Code CED 17 02 03; Masse de l'élément 1 kg; Volume 0.001667 m3

**mt08aaa010a** m³ Eau
Données techniques: Coût énergétique 60.000 MJ; Émission de CO2 30.000 kg

**mt01arg000a** m³ Sable criblé
Données techniques: Coût énergétique 146.250 MJ; Émission de CO2 7.800 kg; Code CED 01 04 09; Masse de l'élément 1950 kg; Volume 1.21875 m3

**mt01arg001ar** m³ Gros granulats homogénéisés, de taille maximale 15/25 mm
Données techniques: Coût énergétique 146.250 MJ; Émission de CO2 7.800 kg; Code CED 01 04 08; Masse de l'élément 1950 kg; Volume 1.3 m3

**mt08cem000a** kg Ciment gris en sacs
Données techniques: Coût énergétique 4.210 MJ; Émission de CO2 0.734 kg; Code CED 17 01 01; Masse de l'élément 1 kg; Volume 0.000667 m3
Déchets:
- emballage: re150101 Emballages en papier et en carton. (composant de déchet); quantité 0.014 kg; Code CED 15 01 01; Masse de l'élément 1 kg; Volume 0.001333 m3
- emballage: re170201 Bois; quantité 0.001 kg
- emballage: re170203 Plastique; quantité 0.003 kg

**mt50spa052b** m Grosse planche en bois de pin, de 20x7,2 cm
Données techniques: Coût énergétique 1124.755 MJ; Émission de CO2 -15.401 kg; Code CED 17 02 01; Masse de l'élément 8.28 kg; Volume 0.007527 m3

**mt50spa081a** U Étai métallique télescopique, allant jusqu'à 3 m de hauteur
Données techniques: Coût énergétique 97.317 MJ; Émission de CO2 5.049 kg; Code CED 17 04 05; Masse de l'élément 9.9 kg; Volume 0.004714 m3
