# Pièce pour liaison à cisaillement de l'extrémité d'une poutre ou d'une poutrelle en bois

- Propriété du fichier: CYPE Ingenieros S.A.
- Format: FIEBDC-3/2016
- Logiciel: Générateur de prix de la construction. CYPE Ingenieros, S.A.
- Date: 27/01/2025
- Zone géographique: Madagascar
- Devise: MGA
- Coûts indirects: 3 %
- Frais généraux: 13 %
- Bénéfice: 6 %
- TVA: 20 %

## G Structure et gros oeuvre

### GO Poteaux, poutres et ossatures

#### GOB Bois

**GOB150** U Pièce pour liaison à cisaillement de l'extrémité d'une poutre ou d'une poutrelle en bois.
Pièce métallique vue en acier NF EN 10346 S250GD+Z avec protection Z275 face à la corrosion, avec 42 mm d'ailes intérieures, de 40x110 mm dans la zone à connecter et 2 mm d'épaisseur, fixée à la structure porteuse en bois avec 60 clous, en acier galvanisé à haute adhérence, et fixée à la poutre ou à la poutrelle avec 60 vis autoforeuses pour bois, de 3,5 mm de diamètre et 40 mm de longueur, en acier galvanisé avec revêtement en chrome; pour liaison à cisaillement de l'extrémité d'une poutre ou d'une poutrelle en bois.
Inclut: Implantation. Signalisation des points d'ancrage. Mise en place et fixation provisoire de la pièce. Aplomb et nivellement définitifs. Fixation de la pièce à la structure porteuse. Fixation de la pièce à la poutre ou à la poutrelle.
Critère pour le métré: Nombre d'unités prévues, selon documentation graphique du Projet.
Critère pour le mémoire: On mesurera le nombre d'unités réellement exécutées selon les spécifications du Projet.

| Code | U | Désignation | Quantité | Prix | Montant |
|---|---|---|---|---|---|
| mt07emr020aa1Ou | U | Pièce métallique vue en acier NF EN 10346 S250GD+Z avec protection Z275 face à la corrosion, avec 42 mm d'ailes intérieures, de 40x110 mm dans la zone à connecter et 2 mm d'épaisseur, de 42 mm d'appui supérieur et 80 mm d'appui inférieur. (matériau) | 1 | 36670.8 | 36670.800 |
| mt07emr113ac | U | Vis autoforeuse pour bois, de 3,5 mm de diamètre et 40 mm de longueur, en acier galvanisé avec revêtement en chrome. (matériau) | 60 | 326.4 | 19584.000 |
| mt07emr111a | U | Clou, de 4 mm de diamètre et 40 mm de longueur, en acier galvanisé à haute adhérence. (matériau) | 60 | 535.4 | 32124.000 |
| mo048 | h | Compagnon professionnel III/CP2 charpentier bois. (main-d'œuvre) | 0.458 | 7311.86 | 3348.832 |
| mo095 | h | Ouvrier professionnel II/OP charpentier bois. (main-d'œuvre) | 0.188 | 5462.4 | 1026.931 |
| % | % | Frais de chantier des unités d'ouvrage | 2 % | 92754.563 | 1855.091 |
|  |  | Coûts directs |  |  | 94609.654 |

Déchets:
- pose: mt07emr020aa1Ou; facteur de déchet 0.02
- pose: mt07emr113ac Vis autoforeuse pour bois, de 3,5 mm de diamètre et 40 mm de longueur, en acier galvanisé avec revêtement en chrome; facteur de déchet 0.00505263

## Ressources

**mt07emr020aa1Ou** U Pièce métallique vue en acier NF EN 10346 S250GD+Z avec protection Z275 face à la corrosion
Données techniques: Coût énergétique 3.100 MJ; Émission de CO2 0.155 kg; Code CED 17 04 05; Masse de l'élément 0.069 kg; Volume 0.000033 m3
Déchets:
- emballage: re170203 Plastique. (composant de déchet); quantité 0.025 kg; Code CED 17 02 03; Masse de l'élément 1 kg; Volume 0.001667 m3

**mt07emr113ac** U Vis autoforeuse pour bois, de 3,5 mm de diamètre et 40 mm de longueur, en acier galvanisé avec revêtement en chrome
Données techniques: Coût énergétique 0.239 MJ; Émission de CO2 0.025 kg; Code CED 17 04 05; Masse de l'élément 0.0095 kg; Volume 0.000005 m3
Déchets:
- emballage: re150101 Emballages en papier et en carton. (composant de déchet); quantité 0.001 kg; Code CED 15 01 01; Masse de l'élément 1 kg; Volume 0.001333 m3

**mt07emr111a** U Clou, de 4 mm de diamètre et 40 mm de longueur, en acier galvanisé à haute adhérence
Données techniques: Coût énergétique 4.647 MJ; Émission de CO2 0.317 kg
Déchets:
- emballage: re150101 Emballages en papier et en carton; quantité 0.09 kg
- emballage: re170203 Plastique; quantité 0.045 kg
