# Ancrage chimique structural sur béton, avec une capsule chimique

- Propriété du fichier: CYPE Ingenieros S.A.
- Format: FIEBDC-3/2016
- Logiciel: Générateur de prix de la construction. CYPE Ingenieros, S.A.
- Date: 27/01/2025
- Zone géographique: Madagascar
- Devise: MGA
- Coûts indirects: 3 %
- Frais généraux: 13 %
- Bénéfice: 6 %
- TVA: 20 %

## G Structure et gros oeuvre

### GX Ancrages

#### GXC Scellements chimiques

**GXC040** U Ancrage chimique structural sur béton, avec une capsule chimique.
Ancrage chimique structural réalisé en élément de béton de 110 mm d'épaisseur minimale, constitué d'un perçage de 10 mm de diamètre et 80 mm de profondeur, réalisé avec une perceuse avec marteau percuteur et mèche, insertion dans le perçage de capsule de résines de méthacrylate d'uréthane, M8x80, de 8 mm de diamètre et 80 mm de longueur et introduction postérieure, par vissage, d'élément de fixation composé de tige filetée avec extrémité inférieure biseautée à 45°, en acier galvanisé qualité 5.8, selon NF EN ISO 898-1, de 8 mm de diamètre et 80 mm de longueur, écrou et rondelle.
Inclut: Implantation de la position de l'ancrage. Exécution de la perforation. Nettoyage de la poussière résultante. Insertion de la capsule chimique. Introduction de l'élément de fixation. Application du couple de serrage avec une clé dynamométrique. Nettoyage des restes excédants.
Critère pour le métré: Nombre d'unités prévues, selon documentation graphique du Projet.
Critère pour le mémoire: On mesurera le nombre d'unités réellement exécutées selon les spécifications du Projet.

| Code | U | Désignation | Quantité | Prix | Montant |
|---|---|---|---|---|---|
| mt26phi200a | U | Capsule de résines de méthacrylate d'uréthane, M8x80, de 8 mm de diamètre et 80 mm de longueur, pour la réalisation des ancrages chimiques structuraux. (matériau) | 1 | 39613.4 | 39613.400 |
| mt26phi500bb | U | Élément de fixation composé de tige filetée avec extrémité inférieure biseautée à 45°, en acier galvanisé qualité 5.8, selon NF EN ISO 898-1, de 8 mm de diamètre et 80 mm de longueur, écrou et rondelle, pour fixations sur structures en béton. (matériau) | 1 | 7101.2 | 7101.200 |
| mo020 | h | Compagnon professionnel III/CP2 construction. (main-d'œuvre) | 0.129 | 7025.96 | 906.349 |
| mo112 | h | Ouvrier d'exécution I/OE2 construction. (main-d'œuvre) | 0.129 | 5143.96 | 663.571 |
| % | % | Frais de chantier des unités d'ouvrage | 2 % | 48284.520 | 965.690 |
|  |  | Coûts directs |  |  | 49250.210 |

Déchets:
- pose: mt26phi500bb; facteur de déchet 0.0188065

## Ressources

**mt26phi500bb** U Élément de fixation composé de tige filetée avec extrémité inférieure biseautée à 45°
Données techniques: Coût énergétique 3.200 MJ; Émission de CO2 0.200 kg; Code CED 17 04 05; Masse de l'élément 0.031 kg; Volume 0.000015 m3
Déchets:
- emballage: re170203 Plastique. (composant de déchet); quantité 0.025 kg; Code CED 17 02 03; Masse de l'élément 1 kg; Volume 0.001667 m3
