# Emballage de mobilier

- Propriété du fichier: CYPE Ingenieros S.A.
- Format: FIEBDC-3/2016
- Logiciel: Générateur de prix de la construction. CYPE Ingenieros, S.A.
- Date: 27/01/2025
- Zone géographique: Madagascar
- Devise: MGA
- Coûts indirects: 3 %
- Frais généraux: 13 %
- Bénéfice: 6 %
- TVA: 20 %

## P Interventions préalables

### PO Protections temporaires

#### POB Fournitures et mobilier de bureau

**POB020** m³ Emballage de mobilier.
Fourniture et mise en place de films de polyéthylène transparent, d'un film alvéolaire et de boîtes en carton, pour emballage du mobilier (approximativement 2 U/m³), pour le transport jusqu'au lieu de stockage. Comprend les granules en polystyrène expansé pour les boîtes, le ruban autoadhésif, et le ramassage et le chargement des restes dans le camion ou la benne.
Inclut: Emballage du mobilier. Nettoyage et enlèvement des restes à la benne.
Critère pour le métré: Volume mesuré selon documentation graphique du Projet.
Critère pour le mémoire: On mesurera le volume réellement exécuté selon les spécifications du Projet.

| Code | U | Désignation | Quantité | Prix | Montant |
|---|---|---|---|---|---|
| mt32war020 | m² | Film de polyéthylène transparent, de 0,2 mm d'épaisseur. (matériau) | 2.117 | 1184.2 | 2506.951 |
| mt32war050 | m² | Film alvéolaire pour emballer. (matériau) | 2.117 | 4263.2 | 9025.194 |
| mt32war030 | m | Ruban plastique autoadhésif. (matériau) | 2.419 | 276.4 | 668.612 |
| mt32war040 | m² | Carton plissé pour emballage. (matériau) | 1.05 | 2368.4 | 2486.820 |
| mt32war070 | kg | Granules en polystyrène expansé, de 10 kg/m³ de densité, de granulométrie comprise entre 2 et 3 mm, pour protection et emballage. (matériau) | 0.105 | 45001.4 | 4725.147 |
| mo113 | h | Ouvrier d'exécution I/OE1 construction. (main-d'œuvre) | 0.76 | 5059.97 | 3845.577 |
| % | % | Frais de chantier des unités d'ouvrage | 2 % | 23258.301 | 465.166 |
|  |  | Coûts directs |  |  | 23723.467 |

Déchets:
- pose: mt32war020 Film de polyéthylène transparent, de 0,2 mm d'épaisseur; facteur de déchet 0.06
- pose: mt32war050 Film alvéolaire pour emballer; facteur de déchet 0.07
- pose: mt32war040 Carton plissé pour emballage; facteur de déchet 0.022
- pose: mt32war070; facteur de déchet 0.024

## Ressources

**mt32war020** m² Film de polyéthylène transparent, de 0,2 mm d'épaisseur
Données techniques: Coût énergétique 27.540 MJ; Émission de CO2 1.010 kg; Code CED 17 06 04; Masse de l'élément 0.184 kg; Volume 0.000307 m3
Déchets:
- emballage: re170203 Plastique. (composant de déchet); quantité 0.024 kg; Code CED 17 02 03; Masse de l'élément 1 kg; Volume 0.001667 m3

**mt32war050** m² Film alvéolaire pour emballer
Données techniques: Coût énergétique 9.688 MJ; Émission de CO2 0.481 kg; Code CED 17 02 03; Masse de l'élément 0.05 kg; Volume 0.000083 m3
Déchets:
- emballage: re170203 Plastique; quantité 0.05 kg

**mt32war040** m² Carton plissé pour emballage
Données techniques: Coût énergétique 0.243 MJ; Émission de CO2 0.383 kg; Code CED 15 01 01; Masse de l'élément 0.45 kg; Volume 0.0006 m3

**mt32war070** kg Granules en polystyrène expansé
Données techniques: Coût énergétique 91.880 MJ; Émission de CO2 3.140 kg; Code CED 17 06 04; Masse de l'élément 1 kg; Volume 0.001667 m3
