# Essais sur plancher en bois

- Propriété du fichier: CYPE Ingenieros S.A.
- Format: FIEBDC-3/2016
- Logiciel: Générateur de prix de la construction. CYPE Ingenieros, S.A.
- Date: 27/01/2025
- Zone géographique: Madagascar
- Devise: MGA
- Coûts indirects: 3 %
- Frais généraux: 13 %
- Bénéfice: 6 %
- TVA: 20 %

## P Interventions préalables

### PP Étude des pathologies

#### PPX Essais in situ

**PPX060** U Essais sur plancher en bois.
Essai pour la détermination de l'état de conservation de la tête de la poutrelle en bois et la géométrie des éléments résistants (poutres et poutrelles) qui composent le plancher, sans inclure l'ouverture, ni le repositionnement des revêtements ou recouvrements.
Inclut: Réalisation de l'essai.
Critère pour le métré: Nombre d'unités prévues, selon documentation graphique du Projet.
Critère pour le mémoire: On mesurera le nombre d'unités réellement exécutées selon les spécifications du Projet.

| Code | U | Désignation | Quantité | Prix | Montant |
|---|---|---|---|---|---|
| mt49mpa010 | U | Essai pour déterminer l'état de conservation de la tête de la poutrelle en bois et la géométrie des éléments résistants (poutres et poutrelles) qui composent le plancher, sans inclure l'ouverture, ni le repositionnement des revêtements ou recouvrements. (matériau) | 1 | 992110.8 | 992110.800 |
| % | % | Frais de chantier des unités d'ouvrage | 2 % | 992110.800 | 19842.216 |
|  |  | Coûts directs |  |  | 1011953.016 |
