# Chargement et transport manuel de matériaux archéologiques

- Propriété du fichier: CYPE Ingenieros S.A.
- Format: FIEBDC-3/2016
- Logiciel: Générateur de prix de la construction. CYPE Ingenieros, S.A.
- Date: 27/01/2025
- Zone géographique: Madagascar
- Devise: MGA
- Coûts indirects: 3 %
- Frais généraux: 13 %
- Bénéfice: 6 %
- TVA: 20 %

## P Interventions préalables

### PQ Travaux archéologiques

#### PQE Fouilles archéologiques et transports

**PQE080** m³ Chargement et transport manuel de matériaux archéologiques.
Chargement et transport manuel des matériaux archéologiques trouvés pendant le déroulement des excavations archéologiques, depuis le point d'inspection archéologique, où se trouvent les dépôts, jusqu'au point de regroupement dans le gisement lui-même, pour son postérieur ramassage et transport jusqu'au point de stockage.
Critère d'évaluation économique: Le prix ne comprend pas le transport.
Inclut: Chargement dans le camion des matériaux archéologiques. Transport et décharge. Entassement de la zone désignée.
Critère pour le métré: Volume mesuré selon documentation graphique du Projet.
Critère pour le mémoire: On mesurera, y compris le foisonnement, le volume de restes réellement transporté selon les spécifications du Projet.

| Code | U | Désignation | Quantité | Prix | Montant |
|---|---|---|---|---|---|
| mo112 | h | Ouvrier d'exécution I/OE2 construction. (main-d'œuvre) | 2.487 | 5143.96 | 12793.029 |
| % | % | Frais de chantier des unités d'ouvrage | 2 % | 12793.029 | 255.861 |
|  |  | Coûts directs |  |  | 13048.890 |
