# Feu portable de chantier

- Propriété du fichier: CYPE Ingenieros S.A.
- Format: FIEBDC-3/2016
- Logiciel: Générateur de prix de la construction. CYPE Ingenieros, S.A.
- Date: 27/01/2025
- Zone géographique: Madagascar
- Devise: MGA
- Coûts indirects: 3 %
- Frais généraux: 13 %
- Bénéfice: 6 %
- TVA: 20 %

## S Sécurité et santé

### SS Signalisation de chantier

#### SSV Signalisation verticale

**SSV020** U Feu portable de chantier
Fourniture, mise en place et démontage de paire de feux portables de chantier, télescopiques, avec contrôle à distance, et caissons de polyéthylène haute densité équipés de roues, amortissable en 5 utilisations, et alimentation avec 2 batteries au plomb et à l'acide 12V - 220Ah. Comprend la maintenance dans des conditions sûres durant toute la période de temps requise.
Inclut: Montage. Démontage postérieur. Transport jusqu'au lieu de stockage ou retrait à la benne.
Critère pour le métré: Nombre d'unités prévues, selon Plan général de coordination en matière de sécurité et de protection de la santé.
Critère pour le mémoire: On mesurera le nombre d'unités réellement mises en place selon spécifications d'Étude ou d'Étude Basique de Sécurité et Santé.

| Code | U | Désignation | Quantité | Prix | Montant |
|---|---|---|---|---|---|
| mt50les140 | U | Paire de feux portables de chantier, télescopiques, avec contrôle à distance, et caissons de polyéthylène haute densité équipés de roues, n'inclut pas la batterie d'alimentation. (matériau) | 0.4 | 27453487.399999999 | 10981394.960 |
| mt50les145c | U | Batterie au plomb et à l'acide 12V - 220Ah. (matériau) | 0.4 | 5108603.8 | 2043441.520 |
| mo119 | h | Compagnon professionnel III/CP2 Sécurité et Santé. (main-d'œuvre) | 0.714 | 7025.96 | 5016.535 |
| % | % | Frais de chantier des unités d'ouvrage | 2 % | 13029853.015 | 260597.060 |
|  |  | Coûts directs |  |  | 13290450.075 |
