# Groupe hydraulique solaire

- Propriété du fichier: CYPE Ingenieros S.A.
- Format: FIEBDC-3/2016
- Logiciel: Générateur de prix de la construction. CYPE Ingenieros, S.A.
- Date: 27/01/2025
- Zone géographique: Madagascar
- Devise: MGA
- Coûts indirects: 3 %
- Frais généraux: 13 %
- Bénéfice: 6 %
- TVA: 20 %

## T Équipements techniques

### TC ECS et chauffage

#### TCE Systèmes de conduction d'eau

**TCE160** U Groupe hydraulique solaire.
Groupe hydraulique solaire, constitué de pompe de circulation avec variateur de fréquence avec 3 sondes de température (Pt100) avec gaines, 2 sorties de relais, écran digital pour consulter les températures du capteur solaire et du réservoir et du bénéfice solaire, protection antigel, registres des températures maximale et minimale du capteur solaire et des réservoirs de stockage, capteurs connectables pour faciliter son installation et fonction intelligente pour le chauffage des piscines ou E.C.S., débitmètre, vanne de sécurité, manomètre, vannes de remplissage et de vidange, tubes flexibles avec isolation et carcasse pour isolation thermique.
Inclut: Implantation. Mise en place. Connexion. Contrôle de son bon fonctionnement.
Critère pour le métré: Nombre d'unités prévues, selon documentation graphique du Projet.
Critère pour le mémoire: On mesurera le nombre d'unités réellement exécutées selon les spécifications du Projet.

| Code | U | Désignation | Quantité | Prix | Montant |
|---|---|---|---|---|---|
| mt38cst070a | U | Groupe hydraulique solaire, constitué de pompe de circulation avec variateur de fréquence avec 3 sondes de température (Pt100) avec gaines, 2 sorties de relais, écran digital pour consulter les températures du capteur solaire et du réservoir et du bénéfice solaire, protection antigel, registres des températures maximale et minimale du capteur solaire et des réservoirs de stockage, capteurs connectables pour faciliter son installation et fonction intelligente pour le chauffage des piscines ou E.C.S., débitmètre, vanne de sécurité, manomètre, vannes de remplissage et de vidange, tubes flexibles avec isolation et carcasse pour isolation thermique. (matériau) | 1 | 4548580.4 | 4548580.400 |
| mo004 | h | Compagnon professionnel III/CP2 chauffagiste. (main-d'œuvre) | 0.399 | 7220.62 | 2881.027 |
| mo103 | h | Ouvrier professionnel II/OP chauffagiste. (main-d'œuvre) | 0.399 | 5242.18 | 2091.630 |
| % | % | Frais de chantier des unités d'ouvrage | 2 % | 4553553.057 | 91071.061 |
|  |  | Coûts directs |  |  | 4644624.118 |

## Ressources

**mt38cst070a** U Groupe hydraulique solaire
Données techniques: Coût énergétique 0.855 MJ; Émission de CO2 1.345 kg
Déchets:
- emballage: re150101 Emballages en papier et en carton. (composant de déchet); quantité 1.582 kg; Code CED 15 01 01; Masse de l'élément 1 kg; Volume 0.001333 m3
