# Capteur solaire thermique pour installation collective, intégré dans toiture inclinée

- Propriété du fichier: CYPE Ingenieros S.A.
- Format: FIEBDC-3/2016
- Logiciel: Générateur de prix de la construction. CYPE Ingenieros, S.A.
- Date: 27/01/2025
- Zone géographique: Madagascar
- Devise: MGA
- Coûts indirects: 3 %
- Frais généraux: 13 %
- Bénéfice: 6 %
- TVA: 20 %

## T Équipements techniques

### TC ECS et chauffage

#### TCS Capteurs solaires

**TCS070** U Capteur solaire thermique pour installation collective, intégré dans toiture inclinée.
Capteur solaire thermique constitué d'une batterie de 2 modules, chacun d'entre eux étant composé d'un capteur solaire thermique plat, avec panneau de montage vertical de 1143x2043x80 mm, surface utile 2,14 m², rendement optique 0,78, coefficient de pertes du premier ordre 3,473 W/m²K et coefficient de pertes du second ordre 0,017 W/m²K², selon NF EN 12975-2, composé de cadre autoportant et couvercle postérieur en aluminium, isolation thermique de laine de verre, panneau en verre de 4 mm d'épaisseur, absorbeur en cuivre avec couche Sunselect, tuyau en forme de méandre et tuyaux de connexion, avec cercles d'étanchéité. Comprend les accessoires de montages et de fixation, l'ensemble des connexions hydrauliques entre capteurs solaires thermiques, liquide de remplissage pour capteur solaire thermique, la vanne de sécurité, le purgeur, les vannes d'isolement et autres accessoires. Totalement monté, connecté et testé.
Inclut: Implantation de l'ensemble. Mise en place de la structure support. Mise en place et fixation des panneaux sur la structure support. Connexion au réseau de conduction d'eau. Remplissage du circuit.
Critère pour le métré: Nombre d'unités prévues, selon documentation graphique du Projet.
Critère pour le mémoire: On mesurera le nombre d'unités réellement exécutées selon les spécifications du Projet.

| Code | U | Désignation | Quantité | Prix | Montant |
|---|---|---|---|---|---|
| mt38the005a | U | Capteur solaire thermique plat, avec panneau de montage vertical de 1143x2043x80 mm, surface utile 2,14 m², rendement optique 0,78, coefficient de pertes du premier ordre 3,473 W/m²K et coefficient de pertes du second ordre 0,017 W/m²K², selon NF EN 12975-2, composé de cadre autoportant et couvercle postérieur en aluminium, isolation thermique de laine de verre, panneau en verre de 4 mm d'épaisseur, absorbeur en cuivre avec couche Sunselect, tuyau en forme de méandre et tuyaux de connexion. (matériau) | 2 | 4891473.4 | 9782946.800 |
| mt38the050a | U | Jeu de cadres et tôles de couverture, basique, pour deux capteurs solaires thermiques. (matériau) | 1 | 3841801 | 3841801.000 |
| mt38the040a | U | Connexion droite pour capteurs solaires thermiques avec connexions latérales, avec isolation thermique. (matériau) | 2 | 90971.6 | 181943.200 |
| mt38the500a | U | Purgeur manuel d'air avec corps en laiton, avec filet de 3/8" de diamètre, pour une température maximale de 160°C. (matériau) | 1 | 153952 | 153952.000 |
| mt38csg110 | U | Vanne de sécurité spécial pour applications d'énergie solaire thermique, pour une température maximale de 130°C. (matériau) | 1 | 278477.2 | 278477.200 |
| mt38the150a | U | Bidon de 10 l de solution eau-glycol pour remplissage de capteur solaire thermique. (matériau) | 0.37 | 279912.6 | 103567.662 |
| mt37sve010d | U | Vanne à sphère en laiton nickelé à visser de 1". (matériau) | 2 | 87233 | 174466.000 |
| mo009 | h | Compagnon professionnel III/CP2 installateur de capteurs solaires. (main-d'œuvre) | 6.653 | 7220.62 | 48038.785 |
| mo108 | h | Ouvrier professionnel II/OP installateur de capteurs solaires. (main-d'œuvre) | 6.653 | 5242.18 | 34876.224 |
| % | % | Frais de chantier des unités d'ouvrage | 2 % | 14600068.871 | 292001.377 |
|  |  | Coûts directs |  |  | 14892070.248 |

## Ressources

**mt38the005a** U Capteur solaire thermique plat
Données techniques: Coût énergétique 1645.776 MJ; Émission de CO2 87.880 kg
Déchets:
- emballage: re150101 Emballages en papier et en carton. (composant de déchet); quantité 2.721 kg; Code CED 15 01 01; Masse de l'élément 1 kg; Volume 0.001333 m3

**mt38csg110** U Vanne de sécurité spécial pour applications d'énergie solaire thermique, pour une température maximale de 130°C
Données techniques: Coût énergétique 511.326 MJ; Émission de CO2 34.399 kg
Déchets:
- emballage: re150101 Emballages en papier et en carton; quantité 0.072 kg

**mt37sve010d** U Vanne à sphère en laiton nickelé à visser de 1"
Données techniques: Coût énergétique 843.399 MJ; Émission de CO2 56.701 kg
Déchets:
- emballage: re150101 Emballages en papier et en carton; quantité 0.072 kg
