# Luminaire linéaire, avec lampe LED. Installation suspendue

- Propriété du fichier: CYPE Ingenieros S.A.
- Format: FIEBDC-3/2016
- Logiciel: Générateur de prix de la construction. CYPE Ingenieros, S.A.
- Date: 27/01/2025
- Zone géographique: Madagascar
- Devise: MGA
- Coûts indirects: 3 %
- Frais généraux: 13 %
- Bénéfice: 6 %
- TVA: 20 %

## T Équipements techniques

### TE Éclairage

#### TEI Équipements intérieurs

**TEI290** U Luminaire linéaire, avec lampe LED. Installation suspendue.
Luminaire linéaire de plafond, non réglable, avec corps en aluminium extrudé de couleur blanche, de 25 W, alimentation à 220/240 V et 50-60 Hz, de 50x1950x75 mm, avec lampe LED LED830, température de couleur 3000 K, diffuseur de polycarbonate opalin couleur glacier, indice de reproduction chromatique supérieure à 80, flux lumineux 1950 lumens, degré de protection IP20, avec kit de départ et de fin de ligne pour luminaire linéaire, éléments de fixation couleur blanche pour installation de luminaire suspendu et système avec câble en acier pour installation de luminaire suspendu réglable en hauteur jusqu'à 1,5 m, finition chromée. Installation suspendue.
Inclut: Implantation. Montage, connexion et contrôle de son bon fonctionnement.
Critère pour le métré: Nombre d'unités prévues, selon documentation graphique du Projet.
Critère pour le mémoire: On mesurera le nombre d'unités réellement exécutées selon les spécifications du Projet.

| Code | U | Désignation | Quantité | Prix | Montant |
|---|---|---|---|---|---|
| mt34lle130bk | U | Luminaire linéaire de plafond, non réglable, avec corps en aluminium extrudé de couleur blanche, de 25 W, alimentation à 220/240 V et 50-60 Hz, de 50x1950x75 mm, avec lampe LED LED830, température de couleur 3000 K, diffuseur de polycarbonate opalin couleur glacier, indice de reproduction chromatique supérieure à 80, flux lumineux 1950 lumens, degré de protection IP20. (matériau) | 1 | 1464444.8 | 1464444.800 |
| mt34lle131b | U | Kit de départ et de fin de ligne pour luminaire linéaire, avec barrettes de dominos. (matériau) | 1 | 233738 | 233738.000 |
| mt34lle132a | U | Éléments de fixation couleur blanche pour installation de luminaire suspendu. (matériau) | 1 | 41817 | 41817.000 |
| mt34lle133a | U | Système avec câble en acier pour installation de luminaire suspendu réglable en hauteur jusqu'à 1,5 m, finition chromée. (matériau) | 1 | 132004.2 | 132004.200 |
| mo003 | h | Compagnon professionnel III/CP2 électricien. (main-d'œuvre) | 0.528 | 7220.62 | 3812.487 |
| mo102 | h | Ouvrier professionnel II/OP électricien. (main-d'œuvre) | 0.528 | 5242.18 | 2767.871 |
| % | % | Frais de chantier des unités d'ouvrage | 2 % | 1878584.358 | 37571.687 |
|  |  | Coûts directs |  |  | 1916156.045 |

## Ressources

**mt34lle130bk** U Luminaire linéaire de plafond
Données techniques: Coût énergétique 574.164 MJ; Émission de CO2 34.311 kg
Déchets:
- emballage: re150101 Emballages en papier et en carton. (composant de déchet); quantité 0.7 kg; Code CED 15 01 01; Masse de l'élément 1 kg; Volume 0.001333 m3
- emballage: re170201 Bois. (composant de déchet); quantité 0.17 kg; Code CED 17 02 01; Masse de l'élément 1 kg; Volume 0.000909 m3
- emballage: re170203 Plastique. (composant de déchet); quantité 0.015 kg; Code CED 17 02 03; Masse de l'élément 1 kg; Volume 0.001667 m3
