# Paratonnerre à maille conductrice (Cage de Faraday)

- Propriété du fichier: CYPE Ingenieros S.A.
- Format: FIEBDC-3/2016
- Logiciel: Générateur de prix de la construction. CYPE Ingenieros, S.A.
- Date: 27/01/2025
- Zone géographique: Madagascar
- Devise: MGA
- Coûts indirects: 3 %
- Frais généraux: 13 %
- Bénéfice: 6 %
- TVA: 20 %

## T Équipements techniques

### TF Protections contre la foudre

#### TFE Systèmes externes

**TFE020** U Paratonnerre à maille conductrice (Cage de Faraday).
Système externe de protection contre la foudre, constitué d'un paratonnerre de type maille conductrice (Cage de Faraday), avec réticule de 5x5 m et 10 m de distance entre descentes, de feuillard de cuivre, nu, de 30x2 mm et 5 pointes capteuses d'acier inoxydable et 1 m de hauteur, placées en toiture sur un support en béton. Comprend les supports, les pièces spéciales, les voies d'étincelles, les tubes de protection des descendantes et les prises de terre avec feuillard de cuivre étamé.
Inclut: Implantation. Mise en place du support en béton. Réalisation de la prise de terre. Montage, connexion et contrôle de son bon fonctionnement.
Critère pour le métré: Nombre d'unités prévues, selon documentation graphique du Projet.
Critère pour le mémoire: On mesurera le nombre d'unités réellement exécutées selon les spécifications du Projet.

| Code | U | Désignation | Quantité | Prix | Montant |
|---|---|---|---|---|---|
| mt41pca010a | m | Feuillard de cuivre étamé, nu, de 30x2 mm. (matériau) | 107 | 385342.8 | 41231679.600 |
| mt41pea030dbh | U | Pointe capteuse d'acier inoxydable, de 16 mm de diamètre et 1 m de hauteur. (matériau) | 5 | 597960.2 | 2989801.000 |
| mt41paa100a | U | Support en béton, pour fixation de pointe capteuse de 16 mm de diamètre et 1 m de longueur. (matériau) | 5 | 196953 | 984765.000 |
| mt41paa102a | U | Joint plat, pour support en béton. (matériau) | 5 | 117447.8 | 587239.000 |
| mt41paa130a | U | Pièce de laiton, pour union de terminal aérien à câble de cuivre de 8 à 10 mm de diamètre ou feuillard de cuivre étamé de 30x2 mm. (matériau) | 5 | 142998 | 714990.000 |
| mt41paa055a | U | Support conique en polypropylène, avec couvercle pour le remplissage et base de 140x140x80 mm, pour fixation de l'agrafe aux surfaces horizontales. (matériau) | 35 | 43651.4 | 1527799.000 |
| mt41paa054a | U | Agrafe en nylon de 23x23x17 mm, pour fixation de feuillard de cuivre étamé de 30x2 mm. (matériau) | 74 | 19145.4 | 1416759.600 |
| mt41paa050a | U | Agrafe en acier inoxydable, pour fixation de feuillard de section comprise entre 30x2 mm et 30x3,5 mm à paroi. (matériau) | 1 | 165067.4 | 165067.400 |
| mt41pea040a | U | Terminal aérien, en acier inoxydable, de 20 mm de diamètre et 0,5 m de hauteur. (matériau) | 2 | 735319 | 1470638.000 |
| mt41paa110a | U | Support, pour fixation de terminal aérien à mât d'antenne de diamètre maximum 50 mm. (matériau) | 1 | 387779.4 | 387779.400 |
| mt41paa120a | U | Support en angle, pour fixation de terminal aérien à surface verticale. (matériau) | 1 | 185674.6 | 185674.600 |
| mt41paa090a | U | Support en acier inoxydable, pour fixation d'une agrafe à profil métallique. (matériau) | 1 | 84866 | 84866.000 |
| mt41paa070a | U | Voie des étincelles, pour mât d'antenne et connexion à la platine de cuivre étamé. (matériau) | 1 | 1943074.6 | 1943074.600 |
| mt41paa080a | U | Voie des étincelles, pour liaison entre prises de terre. (matériau) | 3 | 1809405.6 | 5428216.800 |
| mt41paa053a | U | Manchon en laiton de 55x55 mm avec plaque intermédiaire, pour union multiple de câbles de cuivre de 8 à 10 mm de diamètre et feuillards de cuivre étamé de 30x2 mm. (matériau) | 17 | 218604.6 | 3716278.200 |
| mt41paa052a | U | Manchon sectionneur en laiton, de 70x50x15 mm, avec système de charnière, pour union de feuillards de section comprise entre 30x2 mm et 30x3,5 mm. (matériau) | 2 | 282306.2 | 564612.400 |
| mt41pca020a | U | Tube en acier galvanisé, de 2 m de longueur, pour la protection de la descente du feuillard. (matériau) | 2 | 383532.8 | 767065.600 |
| mt35ata010a | U | Regard en polypropylène pour prise de terre, de 250x250x250 mm, avec couvercle de registre. (matériau) | 4 | 886810.6 | 3547242.400 |
| mt35ata020a | U | Barrette de mesure de l'installation électrique. (matériau) | 2 | 672383.2 | 1344766.400 |
| mt35ate020a | U | Électrode pour réseau de prise de terre cuivré avec 254 µm, fabriqué en acier, de 14,3 mm de diamètre et 2 m de longueur. (matériau) | 2 | 337584 | 675168.000 |
| mt41paa140a | U | Pièce de laiton, pour union d'électrode de prise de terre à câble de cuivre de 8 à 10 mm de diamètre ou feuillard de cuivre étamé de 30x2 mm. (matériau) | 2 | 142998 | 285996.000 |
| mt35ata030a | U | Pot de 5 kg de gel concentré, écologique et non corrosif, pour la préparation de 20 litres d'améliorateur de conductivité des mises à terre. (matériau) | 2 | 671408.6 | 1342817.200 |
| mo007 | h | Compagnon professionnel III/CP2 installateur de paratonnerres. (main-d'œuvre) | 38.556 | 7220.62 | 278398.225 |
| mo106 | h | Ouvrier professionnel II/OP installateur de paratonnerres. (main-d'œuvre) | 38.556 | 5242.18 | 202117.492 |
| % | % | Frais de chantier des unités d'ouvrage | 2 % | 71842811.917 | 1436856.238 |
|  |  | Coûts directs |  |  | 73279668.155 |

Déchets:
- pose: mt41pca010a Feuillard de cuivre étamé, nu, de 30x2 mm; facteur de déchet 0.024
- pose: mt41paa050a Agrafe en acier inoxydable, pour fixation de feuillard de section comprise entre 30x2 mm et 30x3,5 mm à paroi; facteur de déchet 0.0045098
- pose: mt41pca020a Tube en acier galvanisé, de 2 m de longueur, pour la protection de la descente du feuillard; facteur de déchet 0.0053

## Ressources

**mt41pca010a** m Feuillard de cuivre étamé, nu, de 30x2 mm
Données techniques: Coût énergétique 20.458 MJ; Émission de CO2 0.418 kg; Code CED 17 04 01; Masse de l'élément 0.534 kg; Volume 0.000356 m3
Déchets:
- emballage: re170203 Plastique. (composant de déchet); quantité 0.008 kg; Code CED 17 02 03; Masse de l'élément 1 kg; Volume 0.001667 m3

**mt41paa054a** U Agrafe en nylon de 23x23x17 mm, pour fixation de feuillard de cuivre étamé de 30x2 mm
Données techniques: Coût énergétique 2.461 MJ; Émission de CO2 0.181 kg
Déchets:
- emballage: re150101 Emballages en papier et en carton. (composant de déchet); quantité 0.072 kg; Code CED 15 01 01; Masse de l'élément 1 kg; Volume 0.001333 m3

**mt41paa050a** U Agrafe en acier inoxydable, pour fixation de feuillard de section comprise entre 30x2 mm et 30x3,5 mm à paroi
Données techniques: Coût énergétique 6.304 MJ; Émission de CO2 0.549 kg; Code CED 17 04 05; Masse de l'élément 0.051 kg; Volume 0.000024 m3
Déchets:
- emballage: re170203 Plastique; quantité 0.04 kg

**mt41paa052a** U Manchon sectionneur en laiton
Données techniques: Coût énergétique 52.749 MJ; Émission de CO2 3.601 kg
Déchets:
- emballage: re150101 Emballages en papier et en carton; quantité 0.072 kg

**mt41pca020a** U Tube en acier galvanisé, de 2 m de longueur, pour la protection de la descente du feuillard
Données techniques: Coût énergétique 263.911 MJ; Émission de CO2 26.714 kg; Code CED 17 04 05; Masse de l'élément 10.36 kg; Volume 0.004933 m3
Déchets:
- emballage: re170203 Plastique; quantité 0.04 kg

**mt35ata010a** U Regard en polypropylène pour prise de terre, de 250x250x250 mm, avec couvercle de registre
Données techniques: Coût énergétique 130.607 MJ; Émission de CO2 4.152 kg
Déchets:
- emballage: re150101 Emballages en papier et en carton; quantité 0.075 kg

**mt35ata020a** U Barrette de mesure de l'installation électrique
Données techniques: Coût énergétique 113.365 MJ; Émission de CO2 7.672 kg
Déchets:
- emballage: re150101 Emballages en papier et en carton; quantité 0.072 kg

**mt35ate020a** U Électrode pour réseau de prise de terre cuivré avec 254 µm
Données techniques: Coût énergétique 24.614 MJ; Émission de CO2 1.336 kg
Déchets:
- emballage: re150101 Emballages en papier et en carton; quantité 0.072 kg
