# Magiscope

- Propriété du fichier: CYPE Ingenieros S.A.
- Format: FIEBDC-3/2016
- Logiciel: Générateur de prix de la construction. CYPE Ingenieros, S.A.
- Date: 27/01/2025
- Zone géographique: Madagascar
- Devise: MGA
- Coûts indirects: 3 %
- Frais généraux: 13 %
- Bénéfice: 6 %
- TVA: 20 %

## T Équipements techniques

### TG Installations de gaz

#### TGE Éléments

**TGE070** U Magiscope.
Indicateur optique d'utilisation de bouteilles de service ou de réserve, de filet métrique mâle-mâle de 20 mm de diamètre et 150 mm de longueur.
Inclut: Montage, connexion et contrôle de son bon fonctionnement.
Critère pour le métré: Nombre d'unités prévues, selon documentation graphique du Projet.
Critère pour le mémoire: On mesurera le nombre d'unités réellement exécutées selon les spécifications du Projet.

| Code | U | Désignation | Quantité | Prix | Montant |
|---|---|---|---|---|---|
| mt43bbg070 | U | Indicateur optique d'utilisation de bouteilles de service ou de réserve, de filet métrique mâle-mâle de 20 mm de diamètre et 150 mm de longueur. (matériau) | 1 | 183522.2 | 183522.200 |
| mo010 | h | Compagnon professionnel III/CP2 installateur de gaz. (main-d'œuvre) | 0.132 | 7220.62 | 953.122 |
| mo109 | h | Ouvrier professionnel II/OP installateur de gaz. (main-d'œuvre) | 0.132 | 5242.18 | 691.968 |
| % | % | Frais de chantier des unités d'ouvrage | 2 % | 185167.290 | 3703.346 |
|  |  | Coûts directs |  |  | 188870.636 |

## Ressources

**mt43bbg070** U Indicateur optique d'utilisation de bouteilles de service ou de réserve
Données techniques: Coût énergétique 0.039 MJ; Émission de CO2 0.061 kg
Déchets:
- emballage: re150101 Emballages en papier et en carton. (composant de déchet); quantité 0.072 kg; Code CED 15 01 01; Masse de l'élément 1 kg; Volume 0.001333 m3
