# Régulateur électronique de tension, encastré

- Propriété du fichier: CYPE Ingenieros S.A.
- Format: FIEBDC-3/2016
- Logiciel: Générateur de prix de la construction. CYPE Ingenieros, S.A.
- Date: 27/01/2025
- Zone géographique: Madagascar
- Devise: MGA
- Coûts indirects: 3 %
- Frais généraux: 13 %
- Bénéfice: 6 %
- TVA: 20 %

## T Équipements techniques

### TL Installations électriques

#### TLL Appareillage

**TLL250** U Régulateur électronique de tension, encastré.
Régulateur électronique de tension avec commande rotative, gamme basique, avec bouchon et bouton, de couleur blanche et plaque de finition 1 poste, de couleur blanche. Installation encastrée.
Critère d'évaluation économique: Le prix ne comprend pas la boîte d'encastrement pour appareillage.
Inclut: Montage, connexion et contrôle de son bon fonctionnement.
Critère pour le métré: Nombre d'unités prévues, selon documentation graphique du Projet.
Critère pour le mémoire: On mesurera le nombre d'unités réellement exécutées selon les spécifications du Projet.

| Code | U | Désignation | Quantité | Prix | Montant |
|---|---|---|---|---|---|
| mt33gbg250a | U | Régulateur électronique de tension avec commande rotative, à encastrer, gamme basique, de 230 V de tension d'alimentation, pour lampes LED, de 2 à 400 W de puissance totale installée, lampes à incandescence ou halogènes, de 40 à 500 W de puissance totale installée, lampes halogènes à bas voltage avec transformateur électromagnétique, de 40 à 500 VA de puissance totale installée et lampes halogènes à bas voltage avec transformateur électronique de 40 à 300 VA de puissance totale installée, avec le fusible de protection de 2,5 A de courant nominal, selon EN 60669. (matériau) | 1 | 716313 | 716313.000 |
| mt33gbg255a | U | Bouchon et bouton, pour régulateur électronique de tension avec commande rotative, gamme basique, de couleur blanche. (matériau) | 1 | 24714.8 | 24714.800 |
| mt33gbg950a | U | Plaque de finition 1 poste, gamme basique, de couleur blanche. (matériau) | 1 | 13923.8 | 13923.800 |
| mo003 | h | Compagnon professionnel III/CP2 électricien. (main-d'œuvre) | 0.251 | 7220.62 | 1812.376 |
| % | % | Frais de chantier des unités d'ouvrage | 2 % | 756763.976 | 15135.280 |
|  |  | Coûts directs |  |  | 771899.256 |

## Ressources

**mt33gbg255a** U Bouchon et bouton, pour régulateur électronique de tension avec commande rotative, gamme basique, de couleur blanche
Données techniques: Coût énergétique 2.148 MJ; Émission de CO2 0.131 kg
Déchets:
- emballage: re150101 Emballages en papier et en carton. (composant de déchet); quantité 0.03 kg; Code CED 15 01 01; Masse de l'élément 1 kg; Volume 0.001333 m3

**mt33gbg950a** U Plaque de finition 1 poste, gamme basique, de couleur blanche
Données techniques: Coût énergétique 3.019 MJ; Émission de CO2 0.175 kg
Déchets:
- emballage: re150101 Emballages en papier et en carton; quantité 0.03 kg
