# Tube en acier noir

- Propriété du fichier: CYPE Ingenieros S.A.
- Format: FIEBDC-3/2016
- Logiciel: Générateur de prix de la construction. CYPE Ingenieros, S.A.
- Date: 27/01/2025
- Zone géographique: Madagascar
- Devise: MGA
- Coûts indirects: 3 %
- Frais généraux: 13 %
- Bénéfice: 6 %
- TVA: 20 %

## T Équipements techniques

### TM Matériels pour installations

#### TMA En acier

**TMA010** m Tube en acier noir.
Tube en acier noir, avec soudure longitudinale par résistance électrique, série M, de 1" DN 25 mm de diamètre et 3,2 mm d'épaisseur, union vissée.
Critère d'évaluation économique: Le prix ne comprend ni le support ni les accessoires.
Inclut: Implantation. Mise en place.
Critère pour le métré: Longueur mesurée selon documentation graphique du Projet.
Critère pour le mémoire: On mesurera la longueur réellement exécutée selon les spécifications du Projet.

| Code | U | Désignation | Quantité | Prix | Montant |
|---|---|---|---|---|---|
| mt08tan010da | m | Tube en acier noir, avec soudure longitudinale par résistance électrique, série M, de 1" DN 25 mm de diamètre et 3,2 mm d'épaisseur, selon NF EN 10255. (matériau) | 1 | 32612.8 | 32612.800 |
| mo008 | h | Compagnon professionnel III/CP2 plombier. (main-d'œuvre) | 0.058 | 7220.62 | 418.796 |
| mo107 | h | Ouvrier professionnel II/OP plombier. (main-d'œuvre) | 0.058 | 5242.18 | 304.046 |
| % | % | Frais de chantier des unités d'ouvrage | 2 % | 33335.642 | 666.713 |
|  |  | Coûts directs |  |  | 34002.355 |

Déchets:
- pose: mt08tan010da; facteur de déchet 0.035

## Ressources

**mt08tan010da** m Tube en acier noir
Données techniques: Coût énergétique 25.475 MJ; Émission de CO2 1.223 kg; Code CED 17 04 05; Masse de l'élément 2.41 kg; Volume 0.001148 m3
Déchets:
- emballage: re170201 Bois. (composant de déchet); quantité 0.011 kg; Code CED 17 02 01; Masse de l'élément 1 kg; Volume 0.000909 m3
- emballage: re170203 Plastique. (composant de déchet); quantité 0.003 kg; Code CED 17 02 03; Masse de l'élément 1 kg; Volume 0.001667 m3
