# Clavier par radier

- Propriété du fichier: CYPE Ingenieros S.A.
- Format: FIEBDC-3/2016
- Logiciel: Générateur de prix de la construction. CYPE Ingenieros, S.A.
- Date: 27/01/2025
- Zone géographique: Madagascar
- Devise: MGA
- Coûts indirects: 3 %
- Frais généraux: 13 %
- Bénéfice: 6 %
- TVA: 20 %

## T Équipements techniques

### TS Systèmes de sécurité

#### TSR Centrales d'intrusion par radio

**TSR030** U Clavier par radier.
Clavier de communication par radio, de 110x214x35 mm, avec écran LCD rétro-illuminé, clavier rétro-éclairé, deux touches d'urgence, protection anti-ouverture et quatre batteries au lithium de 3 V. Comprend les éléments de fixation.
Inclut: Implantation. Fixation au parement. Montage, connexion et contrôle de son bon fonctionnement.
Critère pour le métré: Nombre d'unités prévues, selon documentation graphique du Projet.
Critère pour le mémoire: On mesurera le nombre d'unités réellement exécutées selon les spécifications du Projet.

| Code | U | Désignation | Quantité | Prix | Montant |
|---|---|---|---|---|---|
| mt41ing230a | U | Clavier de communication par radio, de 110x214x35 mm, avec écran LCD rétro-illuminé, clavier rétro-éclairé, deux touches d'urgence, protection anti-ouverture et quatre batteries au lithium de 3 V. Comprend les éléments de fixation. (matériau) | 1 | 1287957 | 1287957.000 |
| mo006 | h | Compagnon professionnel III/CP2 installateur de réseaux et d'équipements de détection et de sécurité. (main-d'œuvre) | 0.133 | 7220.62 | 960.342 |
| mo105 | h | Ouvrier professionnel II/OP installateur de réseaux et d'équipements de détection et de sécurité. (main-d'œuvre) | 0.133 | 5242.18 | 697.210 |
| % | % | Frais de chantier des unités d'ouvrage | 2 % | 1289614.552 | 25792.291 |
|  |  | Coûts directs |  |  | 1315406.843 |
